# Diepholz, Allwetterbad Müntepark
Angebotsaufforderung (GAEB DA XML 3.3, DA83)
Projekt: G22009
Währung: EUR
Vergabeart: Offenes Verfahren
Erstellt mit: GXML Toolbox V3.3 R20220330, ORCA AVA 27 27.00.00, 09.10.2026

## 020 Erdarbeiten

### Titel 01 Vorbemerkungen

*Hinweis: 0. Kalkulationshinweis*
0. Kalkulationshinweis

Der Inhalt nachgenannter Vorbemerkungen und beigefügter Pläne ist bei der Kalkulation zu berücksichtigen. Die sichhieraus ergebenden Leistungen sind mit den Einheitspreisen abgegolten und werden nicht gesondert vergütet.

Ende des Kalkulationshinweises

*Hinweis: 1. Projektspezifische Vorbemerkungen*
1. Projektspezifische Vorbemerkungen

Die Stadtwerke EVB Huntetal Freizeit GmbH beabsichtigen auf dem Gelände des aktuellen Freibades den Neubau eines Allwetterbades.

Der Standort des Bauprojektes befindet sich an folgender Adresse: Postdamm 9 in 49356 Diepholz (Direkt am Müntepark).

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
Das Grundstück ist eingebettet in eine Parklandschaft und grenzt im Süden und Westen an Wohngebiete mit zwei bis dreigeschossigen Gebäuden. Im Westen und Norden befindet sich der Müntepark mit direkt angrenzendem Tennisplatz auf der Nordseite.

Das bestehende Freibad liegt auf einem ca. 17.500 m² großem Grundstück und wird aktuell im Süden von der Straße Postdamm erschlossen. Sämtliche Besucherparkplätze befinden sich im öffentlichen Straßenbereich auf der Südseite.

Es ist geplant das Nichtschwimmer- und Springerbecken samt Sprungturmanlage komplett abzubrechen. Das Schwimmerbecken wird zum Teil zurückgebaut.
Hier werden im Anschluss neue Edelstahlbecken errichtet (1x Schwimmerbecken; 1x Erlebnisbecken)

Die Oberkante des Eingangsniveaus liegt bei 38,50 m ü NHN und in etwa auf dem Niveau der Liegewiese des Beckenumgangs des Freibades (OK Beckenkopf 50 m-Becken) und ca. 30 cm über der momentan vorhandenen Parkfläche. Der Vorplatz schließt an das öffentliche Wegenetz des Münteparks an. Das Bad verfügt somit über eine gute verkehrsberuhigte Anbindung. Direkt am neu geplanten Vorplatz wird eine Fläche für ca. 148 Fahrräder (74 Fahrradbügel) vorgesehen. Die Zufahrt zum Betriebshof erfolgt auf der westlichen Seite über die Straße Willenberg.

Der kompakte Baukörper erscheint in Teilen, bedingt durch seine erforderliche Raumhöhe im Bereich der Sprunganlage, als zweigeschossiger Baukörper. Durch unterschiedliche Höhen, resultierend aus der jeweiligen Nutzung, wirkt das Gebäude weniger massiv. Durch den Einsatz vom großflächig zu öffnenden Fassaden in Richtung Freibad und die Verwendung von nachhaltigen und in natürlichen Farben geplanten Materialien gewinnt der Baukörper an Leichtigkeit und fügt sich hervorragend in die stark von der Natur geprägte Umgebung ein. Die von Westen nach Osten ausgerichtete Schwimmhalle wird mit einem leicht geneigten Pultdach (ca. 2,5 % Gefälle) versehen, so dass sich für die Photovoltaikanlage eine Ausrichtung nach Süden anbietet. Über den Nebenräumen wird die Dachfläche Raum für die Aufstellung der erforderlichen Lüftungsgeräte genutzt.

Da der Schwerpunkt in der atmosphärischen Gestaltung der Innenräume liegen wird, sollen für die Außenfassaden überwiegend natürlich wirkende, zurückhaltende Materialien und Farben eingesetzt werden. Dies dient zusätzlich der Rücksichtnahme und Reaktion auf die landschaftliche Umgebung. Durch die großzügigen Verglasungen (Süden und Osten) und die Belichtung durch Dachfenster wird gewährleistet, dass der Badegast das Innere der Halle als Außenraum erleben kann. So wird ein fließender Übergang zwischen Innen und Außen erzeugt.

Der Neubau des Allwetterbades beinhaltet die folgenden Funktionsbereiche:

Hallenbad

- Schwimmbecken mit sechs 25 Meter-Bahnen und Teilhubboden sowie einer 1 m + 3 m Sprunganlage (Bretter) einschließlich Sprunggrube
- Kursbecken mit Hubboden
- Erlebnisbecken mit Wasserattraktionen
- Kinderbecken mit Rutsche
- Rutschenturm mit 80 m Rutsche
- Eingangsbereich / Foyer
- Umkleide- und Duschbereiche
- Personalbereich und Nebenräume
- Küchenbereich / Kiosk
- Untergeschoß als Technikebene

Freibad

- Schwimmbecken mit vier Bahnen
- Erlebnisbecken mit separaten Kinderbecken

Ende der projektspezifischen Vorbemerkungen

*Hinweis: 2. Allgemeine Vorbemerkungen*
2. Allgemeine Vorbemerkungen

Die Gewerke spezifischen Vorbemerkungen sind teilweise erst den einzelnen Titeln vorgeschaltet.

2.1 Herrichtung des Baufeldes

Wir verweisen hier auf den beigefügten Baustelleneinrichtungsplan.
Gem. BE-Plan wird nach den Abbrucharbeiten, eine geschotterte Baustraße, einschl. erf. Stellflächen für Zulieferfahrzeuge gebaut. Die Baustraße erschließt ebenfalls die geschotterten Materiallagerflächen.
Die Erdarbeiten werden nach den den Abbrucharbeiten stattfinden.
Die Zufahrt erfolgt gem. des Baustelleneinrichtungsplans über die Baustraße.

2.2 Lager/Baustelleneinrichtungsflächen

Lager- und Baustelleneinrichtungsflächen stehen nur begrenzt zur Verfügung. Lager- und Aufenthaltsräume werden vom AG nicht zur Verfügung gestellt und sind vom AN entsprechend den gesetzlichen Vorgaben für alle Leistungen vorzuhalten.

2.3 Kampfmittel

Gemäß der Luftbildauswertung des Landesamtes für Geoinformation und Landesvermessung Niedersachsen liegt keine erkennbare Belastung des Baugrundstückes vor.

Ist bei der Durchführung der Bauvorhaben der Erdaushub außergewöhnlich verfärbt oder werden verdächtige Gegenstände beobachtet,
sind die Arbeiten sofort einzustellen und es ist unverzüglich der Kampfmittelbeseitigungsdienst der Regionaldirektion Hameln - Hannover durch die örtliche Ordnungsbehörde oder Polizei zu verständigen.

2.4 Ver-/Entsorgung der Baustelle

Verkehrswege innerhalb der Baustelle entsprechend des Baustelleneinrichtungsplans.
Strom und Wasseranschlüsse werden vom Bauhauptgewerk gestellt und allen am Bau Beteiligten zugänglich gemacht. Die entsprechenden Hauptanschlüsse sind vom Bauhauptgewerk eigenverantwortlich in Erfahrung zu bringen.

2.5 Unterhaltung

Die Baustelle hat in jeder Bauphase ordentlich und aufgeräumt zu erscheinen. Die Reinigung der Straßen und Wege innerhalb und außerhalb des Baugrundstückes von Verschmutzung durch Baufahrzeuge
hat entsprechend den  Forderungen des AG und der Stadt zu erfolgen. Die Kosten hierfür sind in die Einheitspreise mit einzurechnen.

Eine Baube-/Überwachung wird vom AG nicht gestellt.

Während der Winterzeit sind die vom AN genutzten Arbeits- und Verkehrsbereiche während der Ausführungszeit ohne gesonderte Berechnung und ohne Aufforderung von Schnee und Eis zu räumen und zu streuen. Die Beseitigung von Oberflächenwasser im und an Gebäudeteilen sowie im und am notwendigen Arbeitsbereich, ist Bestandteil der Leistungen und wird nicht gesondert vergütet

Der AN hat die Pflicht zur laufenden Reinigung und nach Beendigung seiner Leistung zur unverzüglichen, vollständigen Räumung der Baustelle. Befolgt er dazu ergehende Aufforderungen nicht, erfolgt ein Zahlungseinbehalt in Höhe von bis zu 3 % der Rechnungssumme. Die Vollzugsmeldung über die laufende Bauschutträumung und Aufräumarbeiten innerhalb und außerhalb des Gebäudes hat jeden Donnerstag bis 15:00 Uhr zu erfolgen und ist von den Architekten/der Bauleitung bestätigen zu lassen.

2.6 Abfall- / Schuttentsorgung

Schuttcontainer dürfen nur nach Absprache mit der Bauleitung aufgestellt werden. Bei Beseitigung von Schutt ist besonders darauf zu achten, dass Staubentwicklung durch intensives Nässen des Schuttes weitgehenst vermieden wird.
Grundsätzlich ist anfallender Schutt umgehend vom Verursacher zu beseitigen. Die Bauleitung ist berechtigt Ersatzfirmen mit der Schuttbeseitigung zu beauftragen, wenn nach einmaliger mündlicher Aufforderung beim Verursacher keine Folge geleistet wird. Baumaterial darf nur innerhalb des Bauzauns gelagert werden. Der Zugang zur Baustelle erfolgt von außen. Bepflanzung, die bestehen bleibt, ist vor Beschädigungen zu schützen.

Hinsichtlich der Beseitigung von Verunreinigungen, Abfällen und Bauschutt, die von Arbeiten des Auftragnehmers herrühren und als Sondermüll einzuordnen sind, wird auf die Einhaltung gesetzlicher und behördlicher Bestimmungen hingewiesen. Vor Auftragserteilung ist gegebenenfalls ein behördlich erteilter "Entsorgungsnachweis" vorzulegen.
Es wird herausgestellt, dass der AN als Abfallerzeuger für den Bauherrn die Entsorgungsverantwortung übernimmt. Somit wird der AN zum Besitzer des Abfalls mit sämtlichen Pflichen als Abfallerzeuger. Die Entsorgung gemäß Nachweisverordnung ist umfassend zu dokumentieren.

2.7 SiGeKo

Für die Baustelle ist ein Sicherheitskoordinator bestimmt. Es gilt eine Baustellenordnung, die Ihnen zur Verfügung gestellt wird. Die geltenden Unfallverhütungsvorschriften und die staatlichen Regelungen sind einzuhalten. Die von Ihnen für Ihr Unternehmen erstellte Gefährdungsbeurteilung ist dem Sicherheitskoordinator auf Verlangen zur Verfügung zu stellen. Das Baustellenpersonal hat sich nach Aufforderung des SiGeKo spezifische Unterweisungen zu unterziehen. Auf der Baustelle dürfen nur geprüfte technische Arbeitsmittel eingesetzt werden.

2.8 Verkehrswege

Die Verkehrswege für die LKW-Fahrzeuge mit Anhängern und die Beladeflächen sind während der Bauarbeiten für den AG ständig freizuhalten. Eine evtl. unumgänglich notwendige zeitlich begrenzte Sperrung muss fristgerecht mit der Stadt abgestimmt und von dieser genehmigt werden. Alle Sicherungsmaßnahmen für den Betrieb der Baustelle sind durch den AN ohne besondere Vergütung durchzuführen.

2.9 Fachbauleiter

Der AN ist verpflichtet, für dieses BV einen Fachbauleiter zu benennen. Der Fachbauleiter hat nach Aufforderung durch die Bauleitung an den wöchentlichen Baubesprechungen teilzunehmen. Hierbei getroffene Vereinbarungen bzw. Anordnungen der Bauleitung, insbesondere wenn sie der Sicherheit oder dem Baufortschritt dienen, sind unverzüglich Folge zu leisten. Alle Ergebnisse von Baubesprechungen werden zu Vertragbestandteilen, sofern nicht binnen fünf Werktagen schriftlich widersprochen wird.

2.10 Ausführung

Der AN sichert zu, daß alle angebotenen Leistungen unter Berücksichtigung und Einhaltung der geltenden Unfallverhütungsvorschriften der entsprechenden BG angeboten wurden.

Die zu erbringenden Leistungen sind möglichst eindeutig und erschöpfend beschrieben. Das entbindet den AN jedoch nicht, sämtliche planerischen Unterlagen sowie die erf. Vorleistungen anderer ANs auf Eignung für die Durchführung der eigenen Arbeiten zu prüfen. Bedenken gegen die Ausführung sind vor Beginn der Arbeiten schriftlich anzumelden.

Zusätzliche Arbeiten jeder Art finden bei der Endabrechnung nur dann Anerkennung, wenn diese vor Ausführung schriftlich angemeldet, schriftlich vereinbart und von der Bauherrschaft bestätigt sind.

2.11 Bietererklärung

Der Bieter hat die Texte gründlich gelesen und akzeptiert diese Grundlage zur voll funktionsfähigen  Erstellung der Gesamtleistung. Sollte dies nicht der Fall sein, sind Ergänzungen in einem separaten Schreiben beizulegen bzw. anzubieten.

Alle in diesen und allen vor- und nachfolgenden Vorbemerkungen dargestellten Arbeitsbedingungen und Forderungen sind bei der Preisbildung zu berücksichtigen. Im Falle der Auftragserteilung werden diese zu Vertragsbestandteilen.

2.12 Ausführungsunterlagen

Der AN ist verpflichtet, täglich einen Baustellentagesbericht, der detailliert die durchgeführten Arbeiten beschreibt, zu führen und diesen wöchentlich dem AG zu übergeben.

Vom AN angefertigte Unterlagen sind zur Genehmigung einzureichen. Für die richtige Anwendung der zur Verfügung gestellten Unterlagen ist der AN verantwortlich. Der AN hat die gestellten Pläne und Unterlagen auf ihre Richtigkeit und Vollständigkeit zu überprüfen.

Benötigt der AN Ausführungsunterlagen vom AG, hat der AN - entsprechend dem Baufortschritt - dem AG den Zeitpunkt, zu dem er die nach dem Vertrag vom AG zu liefernden Unterlagen benötigt, möglichst frühzeitig anzugeben, damit die Übergabe durch den AG rechtzeitig erfolgen kann. Unterlässt er schuldhaft diese Mitteilung, hat er den dem AG daraus resultierenden Schaden zu ersetzen.

Die komplette Projektabwicklung erfolgt über eine Online-Projektplattform. Diese betrifft auch die Planverteilung. Die Pläne sind vom AN eigenverantwortlich im aktuellen Zustand von der Projektplattform herunterzuladen und ggfs. zu vervielfältigen.
Ebenso sind Dokumente, wie beispielsweise die Werk- und Montageplanung über die Online-Plattform an die betreffenden Personen digital zu übermitteln.

Ein Planversand  durch den Planer in Papierform wird aus Nachhaltigkeits- gründen nicht erfolgen.

Ende der allgemeinen Vorbemerkungen

*Hinweis: 3. ZTV Erdarbeiten*
1. Maßgebend für die Ausführung, das Aufmaß und die
 Abrechnung der folgend beschriebenen Leistungen sind
 die DIN 18300 und alle damit genannten Normen und
 Hinweise sowie die DIN  18299 Allgemeine Regelungen
 für Bauarbeiten jeder Art, die UVV und die  Vorschriften der Berufsgenossenschaften

2. Das Planum ist mit einer Genauigkeit von +/- 2.0 cm
 herzustellen. Die Aushubsohlen sind grundsätzlich
 nachzuverdichten, eine besondere Vergütung erfolgt
 nicht.

3. Die Ausführungen und Festlegungen des Baugrundgutachtens sind zu berücksichtigen. Das Gutachten ist
 vor Angebotsabgabe einzusehen.

4. Die Verfüllung von Arbeitsräumen und Gräben erfolgt
 mit Füllmaterial, das erst nach Freigabe durch die
 Bauleitung des AG eingebaut werden darf. Das Verfüllmaterial
 ist in Lagen einzubauen und mit einem Verdichtungsgrad
 von - 100% einfacher Proktordichte - zu verdichten.

5. Für die Abrechnung ist ein Nivellement vom Baugelände zu erstellen. Das Raster der Höhenkoordination
 ist mit der Bauleitung des AG abzustimmen.
 Als Grundraster ist 5 x 5 m anzusetzen.
 Folgende Nivellements sind zu fertigen:
 1.  vor Beginn des Oberbodenabtrages bzw. vor einer
  Bodenauffüllung
 2.  nach erfolgtem Bodenaushub bzw. Bodenauffüllung
 3.  . nach Fertigstellung des Bauwerks.
 Alle Nivellements sind der Bauleitung zur Gegenzeichnung vorzulegen und dienen als Abrechnungsgrundlage. Alle Maße zur Massenermittlung müssen
 daraus ersichtlich sein.  Diese Leistungen sind Nebenleistungen im  Sinne der  DIN 18299 4.1.3 und werden nicht gesondert vergütet.

8. Die Vergütung der Erdbaumaßnahmen erfolgt nach
 festen Massen (vorh. Boden oder eingebautes Material);
 die Auflockerung findet keine Berücksichtigung.

9. Aufgrund der Bodenverhältnisse hat der Bodenaushub  mittels Baggerlöffel ohne Zähne zu erfolgen um ein  plastifizieren des Geschiebelehms zu verhindern.

10. Geotechnischer Bericht und Baugrundgutachten
Geotechnischer Bericht (Ingenieurgeologe Dr. Joachim Lübbe)
Die detaillierten Angaben zu den Homogenbereichen sind dem geotechnischen Bericht zu entnehmen.

HB O: angefüllter und gewachsener Oberboden
Tiefenbereich m. u. GOK: bis 1,70
Korngrößenverteilung < 0,06 mm (%): 5 -15*
Korngrößenverteilung > 0,06 - 2,00 mm (%): 80 - 85*
Korngrößenverteilung > 2,00 - 63 mm (%): 0 - 15*
Massenanteil an Steinen/Blöcken >63 - 200 mm (%): -
Massenanteil an Steinen/Blöcken >200 - 630 mm (%): -
Dichte * (g/m³): 1,9 - 2,1
Undrainierte Scherfestigkeit* (kN/m²): -
Lagerungsdichte * (%): 10 - 20
Organischer Anteil* (%): > 5*
Bodengruppe: OH, [OH]

HB B1: Auffüllungen mit Fremdbestandteilen
Tiefenbereich m. u. GOK: bis 1,10
Korngrößenverteilung < 0,06 mm (%): 5 -15*
Korngrößenverteilung > 0,06 - 2,00 mm (%): 80 - 85*
Korngrößenverteilung > 2,00 - 63 mm (%): 0 - 15*
Massenanteil an Steinen/Blöcken >63 - 200 mm (%): möglich
Massenanteil an Steinen/Blöcken >200 - 630 mm (%): -
Dichte * (g/m³): 1,9 - 2,1
Undrainierte Scherfestigkeit* (kN/m²): -
Lagerungsdichte * (%): 10 - 20
Organischer Anteil* (%): > 5*
Bodengruppe: [OH], A

HB B2: angefüllter und gewachsener Sand
Tiefenbereich m. u. GOK: bis > 7,00
Korngrößenverteilung < 0,06 mm (%): 2 - 5*
Korngrößenverteilung > 0,06 - 2,00 mm (%): 93 - 98*
Korngrößenverteilung > 2,00 - 63 mm (%): 0 - 2*
Massenanteil an Steinen/Blöcken >63 - 200 mm (%): -
Massenanteil an Steinen/Blöcken >200 - 630 mm (%): -
Dichte * (g/m³): 1,8 - 2,0
Undrainierte Scherfestigkeit* (kN/m²): -
Lagerungsdichte * (%): 20 - 40
Organischer Anteil* (%): < 2 - 4
Bodengruppe: SE, SU

HB B3: Mudde als Zwischenlage
Tiefenbereich m. u. GOK: bis > 7,000
Korngrößenverteilung < 0,06 mm (%): 20 - 40*
Korngrößenverteilung > 0,06 - 2,00 mm (%): 50 - 70*
Korngrößenverteilung > 2,00 - 63 mm (%): -
Massenanteil an Steinen/Blöcken >63 - 200 mm (%): -
Massenanteil an Steinen/Blöcken >200 - 630 mm (%): -
Dichte * (g/m³): 1,1 - 1,3
Undrainierte Scherfestigkeit* (kN/m²): 5 - 50
Lagerungsdichte * (%): -
Organischer Anteil* (%): 10 - 30
Bodengruppe: OU, F

*Hinweis: 4. Anlagen zum Leistungsverzeichnis*
7. Anlagen zum Leistungsverzeichnis

Folgende Anlagen liegen dem Leistungsverzeichnis als Kalulationshilfe bzw. zur Übersicht bei:

### Titel 02 Rückbau / Vorbereitende Maßnahmen

#### Bereich 02.01 Allgemeines / vorbereitende Maßnahmen

**02.01.1 Technische Bearbeitung / Werkplanung**
Technische Bearbeitung für den gesamten Umfang der ausgeschriebenen Leistung ist vom AN/ Bieter zu liefern / einzukalkulieren. Basierend auf den Angaben des Architekten, Baugrundgutachter, hat der Auftragnehmer (AN) die technische Bearbeitung für den Bauablauf hinsichtlich Montageanforderung, sowie die Montagezustände zu erbringen und dem AG zur Freigabe in Papier vorzulegen. Inkl. Korrekturenübernahme und ggf. erneuter Vorlage nach sukzessivem Bearbeitungsprozess. Vorlage 2fach in Papier = Architekt / AG und Vorlage als PDF / DWG / DXF etc. Innerhalb von / bis 3KW nach Auftragserhalt sind alle Werkpläne dem Architekten und Bauüberwachung zu übergeben.
Menge: 1,000 Stk

**02.01.2 Baustelleneinrichtung**
Einrichten, Vorhalten, Unterhalten, Abbauen der
Baustelleneinrichtung mit allen zur Durchführung der
eigenen Arbeiten erf. Maschinen, Geräte,
Materialaufzüge, Kräne, Gerüste, Mannschaftseinrichtungen,
Versorgungsanlagen, Unfallverhütungseinrichtungen etc..

Einschließlich:
-  Führen des Bautagebuchs,
- Übernahme der Verantwortung gem. LBau,
- Übernahme von ggf. erf. Prüfgebühren o.ä. aus
 dieser Position,
-  Wiederherstellen des ursprünglichen Zustands von
 benutzten Einrichtungen, wie Straßen, Gehwegen,
 Abstellflächen auf Grundstücken etc.
-  Alle sonstigen Kosten, die der AN zur ordnungsgemäßen Durchführung der Bauaufgabe zu erbringen hat.

Baustelleneinrichtungsplan
Der Baustelleneinrichtungsplan ist mit der Bauleitung
und dem SiGe-Koordinator gemeinsam zu erstellen.
Dabei sind auch die Belange der Folgehandwerker z.B. für die Mitbenutzung der Fördereinrichtungen zu berücksichtigen. Dieses gilt insbesondere für die Zimmer- und Dachabdichtungsarbeiten. Die Mitbenutzung der Fördereinrichtungen ist den anderen am Bau beschäftigten Handwerkern gegen direkte Abrechnung mit Diesen zu ermöglichen.

Vorhaltedauer
Dauer der eigenen Bauzeit, einschl. Bauunterbrechungen und Bauzeitverlängerungen durch schlechte Witterung und höhere Gewalt.
Einzukalkulieren sind 4 Monate.

Zahlungsplan für diese Position:
-  1/5 nach Aufbau der Baustelleneinrichtung (Inkl. Kranstellungen)
-  Danach monatlich Prozentual gleichmäßig verteilt bis zur
  vertraglichen Fertigstellung.

Der Bieter hat seine Aufwendungen zur Einholung der
entspr. Genehmigung sowie alle weiteren nötigen Erfordernisse (detaillierte Zeichnung, Antrags- und Genehmigungsunterlagen, Beschilderung, Beleuchtung,
Schutzmaßnahmen an Straßen- und Gehwegflächen) mit
einzukalkulieren.

Die Gebühren für die Erteilung der Genehmigung sowie
die laufenden Mietkosten trägt der AN und sind in die
EP einzukalkulieren.

Soweit nicht für bestimmte Leistungen für das Einrichten der Baustelle gesonderte Positionen im Leistungsverzeichnis enthalten sind, gilt die Pauschale für alle Leistungen dieses Abschnittes.
Menge: 1,000 Stk

**02.01.3 Verlängerte Vorhaltezeit / Baustelleneinrichtung**
Zulage zu der Baustelleneinrichtung der vor beschr. Baustelleneinrichtung für das verlängerte Vorhalten  für jeden Monat einer Verlängerung durch Umstände, die der AG zu vertreten hat, und die nicht herrühren aus schlechter Witterung und höherer Gewalt.
Menge: 1,000 Mon

#### Bereich 02.02 Rückbauarbeiten

**02.02.1 Flächen beräumen**
Beräumung von Sperrmüll (lose Gegenstände, Müll etc.) in eigene Schuttcontainer, einschl. Inventarisierung vor Beginn der Arbeiten. Abrechnung nach Lieferschein des Entsorgungsunternehmens, inkl. Deponie- und Entsorgungsgebühren.

Die Leistung ist nach Wiegeschein des Mischabfalls abzurechnen.
Menge: 5,000 t

**02.02.2 Wurzelstock roden; Durchmesser 25 - 65 cm**
Wurzelstock roden, Ausführung maschinell, beim Roden
ist Sprengen verboten, Durchmesser der Schnittfläche:
über 25 bis 65 cm.
Wurzelwerk, Stammholz und Schlagabraum laden und der
stofflichen Verwertung zuführen.
Ein Entsorgungsnachweis ist nicht erforderlich.
Stoffe auf Lkw des AN laden, transportieren zur
Verwertungsanlage und entsorgen. Wurzelstocklöcher sind
mit anstehenden Boden der Bodenklasse 3 u. 4 lagenweise
verfüllen und verdichten, DPr 95 %.

Alle Gebühren der Verwertung werden vom AN
übernommenund sind in die Einheitspreise
einzukalkulieren.
Menge: 15,000 St

**02.02.3 Bäume fällen und roden, Stammdurchmesser 10 bis 30 cm**
Baum fällen, Wurzelstock roden, Laub- / Nadelgehölze als
Einzelbaum, (Hochstämme u. Stammbüsche),

Baumarten: Acer, Alnus, Robinia, Fraxinus, Tilia, Populus Thuja, Chamaecyparis, Taxus o.ä.

Standort der Bäume: Baumreihen und Baumgruppen
Ggf. angrenzender  Vegetationsbestand an Bäumen und Sträuchern darf durch die Fäll- und Rodungsarbeiten nicht beeinträchtigt werden.

- Stammdurchmesser in 100 cm Höhe über 10 bis 30 cm
- Baumhöhe bis 15 m,
- Kronendurchmesser bis 8 m.

Bei mehrstämmigen Bäumen, Verzweigung unter 100 cm Stammhöhe, gilt die Summe der Einzelstämme gemessen in 100 cm Höhe. Die Abrechnung erfolgt als Einzelbaum mit der Summe der Einzelstämme.

Anfallende Stoffe laden, fördern und lagern, Förderweg
bis 250 m.

Stammholz, Astwerk und Schlagabraum laden und
der stofflichen Verwertung zu zuführen.
Ein Entsorgungsnachweis ist nicht erforderlich.
Alle Gebühren der Verwertung werden vom AN übernommen
und sind in die Einheitspreise einzukalkulieren.
Stoffe auf Lkw des AN laden, transportieren zur Verwertungsanlage und entsorgen.

Wurzelstocklöcher sind mit anstehenden Boden der Bodenklasse 3 u. 4 lagenweise verfüllen und verdichten, DPr 97 %.
Menge: 15,000 Stk

**02.02.4 Strauchwerk roden (Höhe 3,0 bis 7,0 m)**
Art des Strauchwerks: Versch. Solitär- und
Heckenpflanzen, wie Holunder, Schlehen, u.ä.
Höhe: ca. 3,00 bis 7,0 m
Schlagabraum häckseln und seitlich lagern, Stammholz in
Stücke von 1 m Länge aufarbeiten und außerhalb des
Baugeländes lagern, anfallende
Stoffe laden, fördern und lagern, Förderweg bis 250 m.
Wurzelstocklöcher mit anstehenden Boden BK 3 u. 4
lagenweise verfüllen und verdichten, DPr 0,95.

Die Materialien sind als Bestandteil der Position
aufzunehmen, ggf. zu trennen und der stofflichen
Verwertung zuzuführen. Auf Fahrzeug des AN laden,
transportieren zur Verwertungsanlage.
Entsorgungsnachweis ist nicht erforderlich, die
Gebühren der Verwertung werden vom AN übernommen.
Menge: 150,000 m²

**02.02.5 Strauchwerk roden (Höhe 1,5 bis 3,0 m)**
Leistung wie vor, jedoch

Art des Strauchwerks: Versch. bodendeckende Gehölze u.
Kleinsträucher, u.ä.
Höhe: ca. 1,5 bis 3,0 m
Menge: 100,000 m²

**02.02.6 Strauchwerk roden (Höhe: bis 1,5 m)**
Leistung wie vor, jedoch
Art des Strauchwerks: Bodendeckende Gehölze und
Kleinsträucher, u.ä.
Höhe: bis ca. 1,5 m
Menge: 100,000 m²

**02.02.7 Pflasterfläche Betonplatten aufnehmen und entsorgen**
Plattenbelag in Geh- und Radwegen ausbauen, einschl. Bettung aus Sand/Brechsand.

Vorhandene Betonplatten 50/50/4 cm aufnehmen und entsorgen.
Bereich:  Rampe Bestand

Inkl. Randeinfassung aus Tief- und Hochborden.

Ort: Freibadrampe

Die Leistung umfasst den vollständigen Rückbau, die
Separierung, den Abtransport und die Entsorgungskosten
der Materialien.
Menge: 25,000 m²

**02.02.8 Betonschächte abbrechen (H > 1,50 bis 2,50 m) u. entsorgen**
Betonschächte freilegen, abbrechen und der stofflichen
Verwertung zuführen.
Schächte bestehend aus:
Bodenteil, Schachtringen, Konus und Schachtabdeckungen
(Klasse D) mit Schmutzfängern,
Art der Schächte: Beton-Fertigteil DIN 4034
lichte Weite 1,00  m,
Schachttiefen: 1,50 - 2,50 m
einschl. Abbruch und Rückbau der Leitungsanschlüsse.
Materialien trennen,
Entsorgungsnachweis ist nicht erforderlich, die
Gebühren der Verwertung werden vom AN übernommen.

Der Erdaushub ist seitlich zu lagern und nach dem
Ausbau der Leitung lagenweise wiedereinzubauen und zu
verdichten. Verdichtungsgrad DPr 103 %.
Bodenklasse 4 und 5
Menge: 5,000 Stck

**02.02.9 Betonfundamente (Einzel- / Streifenfundamente) abbrechen u. aufnehmen**
Betonfundamente C12/15 unbewehrt, Streifen- und
Einzelfundamente freilegen, zerkleinern, aufnehmen,
fördern und fachgerecht entsorgen,
Entsorgungsnachweis ist nicht erforderlich, die
Gebühren der
Verwertung werden vom AN übernommen,
auf LKW des AN laden, transportieren zur
Verwertungsanlage
Abmessungen der Fundamente: ca.0,35 x 0,35 x 0,60 bis
1,5 x 1,5 x 2,50 m
Fundamentlöcher sind mit dem anstehenden Boden
lagenweise verfüllen und verdichten;
Verdichtungsgrad: DPr 95 %
Bodenklasse 3 bis 4, .
Menge: 5,000 m3

**02.02.10 Rückbau erdverlegter Leitungen / Kabel**
Rückbau, Separierung und Entsorgung von unterirdischen Rohrleitungen der Badewassertechnik sowie Abwasserleitungen (Wasserzulauf, Rinnenablauf, Abwasser etc) und Kabel im Baufeld.

Verlegetiefe von -0,80 bis -2,50m im Bereich des Gebäudeeintritts

Dimensionierung der Leitungen: DN100, DN125, DN150, DN200, DN250, DN300, DN350, DN400
Material: PE / PVC / Beton / Steinzeugrohre

Die Leistung ist fotografisch und plangrafisch zu
dokumentieren .

Die Leistung umfasst die vollständige Demontage, die
Separierung, den Abtransport und die Entsorgungskosten
der Materialien.
Menge: 250,000 m

**02.02.11 Leitung verdämmen bis DN 150**
Bestehende Abwasserleitung dauerhaft verdämmen.
Dimensionierung der Leitung: bis DN 150
Material: KG-Rohr (PVC)
Dämmmaterial: Beton C15

Die Leistung ist fotografisch und plangrafisch zu
dokumentieren .
Menge: 3,000 St

#### Bereich 02.03 Vorbereitende Rohrleitungsarbeiten

##### Abschnitt 02.03.01 Erdarbeiten Verkehrsflächen

**02.03.01.10 Oberboden lösen, fördern, auf Miete setzen**
Boden DIN 18300 für Geländeplanum und für
befestigte Flächen, gemäß DIN 18915 abtragen
Aushub laden, fördern und im Bereich der Baustelle in
regelmäßig geformte Mieten aufsetzen.
Abtragsstärke: über 5 bis 30 cm.

Material: Oberboden schwachtonig, sandiger Schluff

Förderweg: bis 200 m
Höhe der Miete:  bis 2,00 m
Böschungsneigung der Miete: 1: 1,5

Abrechnung nach Abtragsprofilen.

Vorhandene Wurzelreste aufnehmen, laden und
einer Verwertung nach Wahl des AN zuführen.
Menge: 350,000 m3

**02.03.01.20 Boden lösen, fördern, lagern (T bis 0,5 m), Auffüllungen Sand/Schotter**
Boden profilgerecht lösen im Bereich von Fahrbahnen, Parkplatzflächen und Fußwegen in Teilflächen lösen, Material zerkleinern, auf der Baustelle transportieren und in geordneten Mieten zwischenlagern.

Schichtdicke des Abtrags: bis 50 cm
Transportentfernung: bis 500 m

Tragschichtmaterial, RC-Schotter, Sand mit min. Fremdbestandteilen
Bodenart gem. DIN 4022: G, z.T. s,u, S, zT. g*

Konsistenz: n.b.
Lagerungsichte: dicht bis sehr dicht

Bodenklasse DIN 18300: 3 bis 4
Frostempfindlichkeit ZTVE-StB: F1
Verdichtbarkeit ZTVA-Stb: V1

Abrechnung nach Abtragsprofilen im verdichteten Zustand.
Menge: 500,000 m3

**02.03.01.30 Boden lösen, fördern, lagern (T bis 0,5 m), BK 5 Schluffe (Klei)**
Boden profilgerecht lösen im Bereich von Fahrbahnen, Parkplatzflächen und Fußwegen in Teilflächen lösen, fördern und lagern.

Schichtdicke des Abtrags: bis 50 cm

Material: Aufgefüllte Schluffe/Tone (Klei)
mit geringen Anteilen an Steinen und Blöcken
Konsistenz: weich-steif
Lagerungsdichte: fest

Bodenklasse DIN 18300: 5
Frostempfindlichkeit ZTVE-StB: F3
Verdichtbarkeit ZTVA-Stb: V2

Abrechnung nach Abtragsprofilen im verdichteten Zustand.

Entsorgungsnachweis ist erforderlich, die
Gebühren der Verwertung werden vom AN übernommen,
auf LKW des AN laden, transportieren zur
Verwertungsanlage.
Menge: 750,000 m3

**02.03.01.40 Boden für Gräben u. Querschl., Handschachtung**
Boden für Suchgräben und Querschläge nach Erfordernis teilweise in Handschachtung ausheben. Dabei ist die Erschwernis von kreuzenden Versorgungs- oder Medienleitungen bei der Kalkulation zu berücksichtigen.

Bodenklasse DIN 18300: 3 bis 4
Frostempfindlichkeit ZTVE-StB: F2
Verdichtbarkeit ZTVA-Stb: V2

Abrechnung nach Abtragsprofilen im verdichteten Zustand
Menge: 100,000 m3

**02.03.01.50 Planum für Verkehrsflächen**
Planum entsprechend der zukünftigen Ausbauhöhen im
Massenausgleich oder mit vorhandenem Material im Bereich der Verkehrsflächen herstellen und verdichten.
Auffüllmaterial: Füllboden und/oder RC-Material
Baugrund: Hartsteinschotter, Schotter-Bodengemenge, Schluffe

Abweichungen von den Sollhöhen: +/- 2 cm
Verdichtungsgrad: DPr. 103 %,
Verformungsmodul auf der Oberfläche mind. 45MPa
Auf- / Abtragstiefe:  10 bis 30 cm

Ausführung auf verschiedenen Teilflächen mit begrenztem
Bewegungsraum zwischen den Fischhallen und der Kaimauer.
Menge: 2870,000 m2

**02.03.01.60 Füllsand für Verkehrs- und Vegetationsflächen**
Füllsand / Natursand 0/2, frostsicher, steinfrei, liefern
und im Bereich der Wege- und Vegetationsflächen,
profilgerecht einbauen und lagenweise verdichten,
Körnung 0/2
Feinkornanteil (< 0,063 mm)  < 5 %

Einbauhöhe:  0,30 bis 1,50  m
Verformungsmodul mind. EV2 45 MPa,
Verdichtungsgrad mind. DPr 0,95,
Bodenklasse 3 u. 4 DIN 18300

Abrechnung nach Auftragsprofilen in Verbindung mit
Lieferscheinen!
Menge: 100,000 m3

**02.03.01.70 Tragfähigkeitsmessungen: EV2 > 45 MPa**
Statischer Lastplattendruckversuch,
Tragfähigkeitsmessungen gemäß DIN 18134,
auf bauseits vorhandenem Rohplanum.
Lastplattendruckversuche als Kontrollprüfung des AG von
einer anerkannten Materialprüfstelle auf besondere
Anweisung durchführen lassen und protokollieren.
Einschl. der Gestellung der erforderlichen Materialien
und Geräte.

EV2-Wert auf dem Planum: > 45 MPa

Mit dieser Position werden nicht die Leistungen der
Eigenüberwachung abgegolten.
Menge: 5,000 St

**02.03.01.80 Tragfähigkeitsmessungen: EV2 > 80 bis 150 MPa**
Statischer Lastplattendruckversuch,
Tragfähigkeitsmessungen gemäß DIN 18134,
auf erstellten FSS und/oder STS-Planum.
Lastplattendruckversuche als Kontrollprüfung des AG von
einer anerkannten Materialprüfstelle auf besondere
Anweisung durchführen lassen und protokollieren.
Einschl. der Gestellung der erforderlichen Materialien
und Geräte.

EV2-Wert auf der FSS/STS: > 80 MPa

Mit dieser Position werden nicht die Leistungen der
Eigenüberwachung abgegolten.
Menge: 3,000 St

##### Abschnitt 02.03.02 Erdarbeiten Kanalbau

*Hinweis: Geotechnischer Bericht / Erschwernisse*
Siehe:
- Geotechnischer Bericht (Ingenieurgeologe Dr. Joachim Lübbe)

**02.03.02.10 Boden lösen, lagern, Aushubtiefe bis 1,25 m, [HB B2]**
Boden für Rohrgräben und Schächte profilgerecht lösen, und auf der Baustelle zum Wiedereinbau lagern.

Baugrubenbreiten nach DIN EN 1610 ausheben.
Die Grabensohle profilgemäß und nach DIN EN 1610 abgleichen.
Aushubtiefen: bis 1,25 m
Grabenbreite gem. DIN 4124
Gemischtkörnige Auffüllungen

HB B2: angefüllter und gewachsener Sand
Tiefenbereich m. u. GOK: bis > 7,00
Korngrößenverteilung < 0,06 mm (%): 2 - 5*
Korngrößenverteilung > 0,06 - 2,00 mm (%): 93 - 98*
Korngrößenverteilung > 2,00 - 63 mm (%): 0 - 2*
Massenanteil an Steinen/Blöcken >63 - 200 mm (%): -
Massenanteil an Steinen/Blöcken >200 - 630 mm (%): -
Dichte * (g/m³): 1,8 - 2,0
Undrainierte Scherfestigkeit* (kN/m²): -
Lagerungsdichte * (%): 20 - 40
Organischer Anteil* (%): < 2 - 4
Bodengruppe: SE, SU

Mengenermittlung nach Aufmaß an Abtragsprofilen
Menge: 90,000 m3

**02.03.02.20 Boden lösen, lagern, T 1,25 bis 2,50 m, [HB B2]**
Leistung wie vor, jedoch:

Abtragtiefe über 1,25 bis 2,50 m
Menge: 150,000 m3

**02.03.02.30 Boden lösen, fördern, lagern, Aushubtiefe bis 1,25 m, [HB O]**
Boden für Leitungsgräben lagenweise lösen, fördern und im Baustellenbereich auf geordnete Bodenmieten lagern.

Baugrubenbreiten nach DIN EN 1610 ausheben.
Die Grabensohle profilgemäß und nach DIN EN 1610 abgleichen.
Aushubtiefen: bis 1,25 m
Grabenbreite gem. DIN 4124
Gemischtkörnige Auffüllungen
Förderweg bis 250 m

HB O: angefüllter und gewachsener Oberboden
Tiefenbereich m. u. GOK: bis 1,70
Korngrößenverteilung < 0,06 mm (%): 5 -15*
Korngrößenverteilung > 0,06 - 2,00 mm (%): 80 - 85*
Korngrößenverteilung > 2,00 - 63 mm (%): 0 - 15*
Massenanteil an Steinen/Blöcken >63 - 200 mm (%): -
Massenanteil an Steinen/Blöcken >200 - 630 mm (%): -
Dichte * (g/m³): 1,9 - 2,1
Undrainierte Scherfestigkeit* (kN/m²): -
Lagerungsdichte * (%): 10 - 20
Organischer Anteil* (%): > 5*
Bodengruppe: OH, [OH]

Mengenermittlung nach Aufmaß an Abtragsprofilen
Menge: 100,000 m3

**02.03.02.40 Boden lösen, fördern, lagern, Aushubtiefe bis 1,25 m, [HB B1]**
Leistung wie vor, jedoch:

HB B1: Auffüllungen mit Fremdbestandteilen
Tiefenbereich m. u. GOK: bis 1,10
Korngrößenverteilung < 0,06 mm (%): 5 -15*
Korngrößenverteilung > 0,06 - 2,00 mm (%): 80 - 85*
Korngrößenverteilung > 2,00 - 63 mm (%): 0 - 15*
Massenanteil an Steinen/Blöcken >63 - 200 mm (%): möglich
Massenanteil an Steinen/Blöcken >200 - 630 mm (%): -
Dichte * (g/m³): 1,9 - 2,1
Undrainierte Scherfestigkeit* (kN/m²): -
Lagerungsdichte * (%): 10 - 20
Organischer Anteil* (%): > 5*
Bodengruppe: [OH], A

Mengenermittlung nach Aufmaß an Abtragsprofilen
Menge: 150,000 m3

**02.03.02.50 Boden lösen, fördern, lagern, Aushubtiefe bis 1,25 m, [HB B2]**
Leistung wie vor, jedoch:

HB B2: angefüllter und gewachsener Sand
Tiefenbereich m. u. GOK: bis > 7,00
Korngrößenverteilung < 0,06 mm (%): 2 - 5*
Korngrößenverteilung > 0,06 - 2,00 mm (%): 93 - 98*
Korngrößenverteilung > 2,00 - 63 mm (%): 0 - 2*
Massenanteil an Steinen/Blöcken >63 - 200 mm (%): -
Massenanteil an Steinen/Blöcken >200 - 630 mm (%): -
Dichte * (g/m³): 1,8 - 2,0
Undrainierte Scherfestigkeit* (kN/m²): -
Lagerungsdichte * (%): 20 - 40
Organischer Anteil* (%): < 2 - 4
Bodengruppe: SE, SU

Mengenermittlung nach Aufmaß an Abtragsprofilen
Menge: 45,000 m3

**02.03.02.60 Boden lösen, fördern, lagern, Aushubtiefe bis 1,25 m, [HB B3]**
Leistung wie vor, jedoch:

HB B3: Mudde als Zwischenlage
Tiefenbereich m. u. GOK: bis > 7,000
Korngrößenverteilung < 0,06 mm (%): 20 - 40*
Korngrößenverteilung > 0,06 - 2,00 mm (%): 50 - 70*
Korngrößenverteilung > 2,00 - 63 mm (%): -
Massenanteil an Steinen/Blöcken >63 - 200 mm (%): -
Massenanteil an Steinen/Blöcken >200 - 630 mm (%): -
Dichte * (g/m³): 1,1 - 1,3
Undrainierte Scherfestigkeit* (kN/m²): 5 - 50
Lagerungsdichte * (%): -
Organischer Anteil* (%): 10 - 30
Bodengruppe: OU, F

Mengenermittlung nach Aufmaß an Abtragsprofilen
Menge: 30,000 m3

**02.03.02.70 Boden lösen, fördern, lagern, T 1,25 m bis 2,50 m, [HB B1]**
Leistung wie vor, jedoch:

HB B1: Auffüllungen mit Fremdbestandteilen
Tiefenbereich m. u. GOK: bis 1,10
Korngrößenverteilung < 0,06 mm (%): 5 -15*
Korngrößenverteilung > 0,06 - 2,00 mm (%): 80 - 85*
Korngrößenverteilung > 2,00 - 63 mm (%): 0 - 15*
Massenanteil an Steinen/Blöcken >63 - 200 mm (%): möglich
Massenanteil an Steinen/Blöcken >200 - 630 mm (%): -
Dichte * (g/m³): 1,9 - 2,1
Undrainierte Scherfestigkeit* (kN/m²): -
Lagerungsdichte * (%): 10 - 20
Organischer Anteil* (%): > 5*
Bodengruppe: [OH], A

Mengenermittlung nach Aufmaß an Abtragsprofilen
Menge: 85,000 m3

**02.03.02.80 Boden lösen, fördern, lagern, T 1,25 m bis 2,50 m, [HB B2]**
Leistung wie vor, jedoch:

HB B2: angefüllter und gewachsener Sand
Tiefenbereich m. u. GOK: bis > 7,00
Korngrößenverteilung < 0,06 mm (%): 2 - 5*
Korngrößenverteilung > 0,06 - 2,00 mm (%): 93 - 98*
Korngrößenverteilung > 2,00 - 63 mm (%): 0 - 2*
Massenanteil an Steinen/Blöcken >63 - 200 mm (%): -
Massenanteil an Steinen/Blöcken >200 - 630 mm (%): -
Dichte * (g/m³): 1,8 - 2,0
Undrainierte Scherfestigkeit* (kN/m²): -
Lagerungsdichte * (%): 20 - 40
Organischer Anteil* (%): < 2 - 4
Bodengruppe: SE, SU

Mengenermittlung nach Aufmaß an Abtragsprofilen
Menge: 90,000 m3

**02.03.02.90 Boden lösen, fördern, lagern, T 1,25 m bis 2,50 m, [HB B3]**
Leistung wie vor, jedoch:

HB B3: Mudde als Zwischenlage
Tiefenbereich m. u. GOK: bis > 7,000
Korngrößenverteilung < 0,06 mm (%): 20 - 40*
Korngrößenverteilung > 0,06 - 2,00 mm (%): 50 - 70*
Korngrößenverteilung > 2,00 - 63 mm (%): -
Massenanteil an Steinen/Blöcken >63 - 200 mm (%): -
Massenanteil an Steinen/Blöcken >200 - 630 mm (%): -
Dichte * (g/m³): 1,1 - 1,3
Undrainierte Scherfestigkeit* (kN/m²): 5 - 50
Lagerungsdichte * (%): -
Organischer Anteil* (%): 10 - 30
Bodengruppe: OU, F

Mengenermittlung nach Aufmaß an Abtragsprofilen
Menge: 30,000 m3

**02.03.02.100 Boden lösen, fördern, lagern, T 2,50 m bis 5,00 m, [HB B1]**
Leistung wie vor, jedoch:

HB B1: Auffüllungen mit Fremdbestandteilen
Tiefenbereich m. u. GOK: bis 1,10
Korngrößenverteilung < 0,06 mm (%): 5 -15*
Korngrößenverteilung > 0,06 - 2,00 mm (%): 80 - 85*
Korngrößenverteilung > 2,00 - 63 mm (%): 0 - 15*
Massenanteil an Steinen/Blöcken >63 - 200 mm (%): möglich
Massenanteil an Steinen/Blöcken >200 - 630 mm (%): -
Dichte * (g/m³): 1,9 - 2,1
Undrainierte Scherfestigkeit* (kN/m²): -
Lagerungsdichte * (%): 10 - 20
Organischer Anteil* (%): > 5*
Bodengruppe: [OH], A

Mengenermittlung nach Aufmaß an Abtragsprofilen
Menge: 50,000 m3

**02.03.02.110 Boden lösen, fördern, lagern, T 2,50 m bis 5,00 m, [HB B2]**
Leistung wie vor, jedoch:

HB B2: angefüllter und gewachsener Sand
Tiefenbereich m. u. GOK: bis > 7,00
Korngrößenverteilung < 0,06 mm (%): 2 - 5*
Korngrößenverteilung > 0,06 - 2,00 mm (%): 93 - 98*
Korngrößenverteilung > 2,00 - 63 mm (%): 0 - 2*
Massenanteil an Steinen/Blöcken >63 - 200 mm (%): -
Massenanteil an Steinen/Blöcken >200 - 630 mm (%): -
Dichte * (g/m³): 1,8 - 2,0
Undrainierte Scherfestigkeit* (kN/m²): -
Lagerungsdichte * (%): 20 - 40
Organischer Anteil* (%): < 2 - 4
Bodengruppe: SE, SU

Mengenermittlung nach Aufmaß an Abtragsprofilen
Menge: 30,000 m3

**02.03.02.120 Boden lösen, fördern, lagern, T 2,50 m bis 5,00 m, [HB B3]**
Leistung wie vor, jedoch:

HB B3: Mudde als Zwischenlage
Tiefenbereich m. u. GOK: bis > 7,000
Korngrößenverteilung < 0,06 mm (%): 20 - 40*
Korngrößenverteilung > 0,06 - 2,00 mm (%): 50 - 70*
Korngrößenverteilung > 2,00 - 63 mm (%): -
Massenanteil an Steinen/Blöcken >63 - 200 mm (%): -
Massenanteil an Steinen/Blöcken >200 - 630 mm (%): -
Dichte * (g/m³): 1,1 - 1,3
Undrainierte Scherfestigkeit* (kN/m²): 5 - 50
Lagerungsdichte * (%): -
Organischer Anteil* (%): 10 - 30
Bodengruppe: OU, F

Mengenermittlung nach Aufmaß an Abtragsprofilen
Menge: 30,000 m3

**02.03.02.130 Zulageposition: Erschwernis für Arbeiten in beengtem Arbeitsfeld**
Zulage
für Leistungen der Vorpositionen für Arbeiten (Aushubarbeiten Rohrgräben und Schächte)

Erschwernisse:
- gleichzeitig stattfindende Rohbauarbeiten
- Aushub/Transport rückschreitend erforderlich
- Einbau vor Kopf erforderlich
Menge: 150,000 m3

**02.03.02.140 Rohrgräben und Baugruben verfüllen (BK 3-4) T bis 1,75 m, seitl. gel.**
Rohrgräben und Baugruben verfüllen;
mit auf der Baustelle gelagerten Boden profilgerecht in Leitungsgräben lagenweise wieder einbauen u. lagenweise verdichten,
Einbautiefe unter GOK bis 1,75 m,
Einbaustärke  bis 1,75 m,

Förderweg bis 250 m,

Verformungsmodul mind. EV2 45 MPa,
Verdichtungsgrad mind. DPr 0,95,
Bodenklasse 3 und 4  DIN 18300,
Mengenermittlung nach Aufmaß an Auftragsprofilen
Menge: 240,000 m3

**02.03.02.150 Rohrgräben und Baugruben verfüllen (BK 3-4) T bis 1,75 m**
Rohrgräben und Baugruben verfüllen;
mit zu liefernden steinfreien, verdichtungsfähigem Füllsand profilgerecht in Leitungsgräben lagenweise einbauen u. lagenweise verdichten,
Einbautiefe unter GOK bis 1,75 m,
Einbaustärke  bis 1,75 m,

Förderweg bis 250 m,

Verformungsmodul mind. EV2 45 MPa,
Verdichtungsgrad mind. DPr 0,95,
Bodenklasse 3 und 4  DIN 18300,
Mengenermittlung nach Aufmaß an Auftragsprofilen
Menge: 265,000 m3

**02.03.02.160 Rohrgräben und Baugruben verfüllen (BK 3-4) T bis 2,5 m**
Leistung wie vor, jedoch:

Einbautiefe unter GOK bis 2,5 m,
Einbaustärke  über 1,75 bis 2,5 m,
Menge: 300,000 m3

**02.03.02.170 Rohrgräben und Baugruben verfüllen (BK 3-4) T bis 4,0 m**
Leistung wie vor, jedoch:

Einbautiefe unter GOK bis 4,0 m,
Einbaustärke  über 1,75 bis 4,0 m,
Menge: 50,000 m3

**02.03.02.180 Zulageposition: Erschwernis für Arbeiten in beengtem Arbeitsfeld**
Zulage
für Leistungen der Vorpositionen (Verfüllung von Rohrgräben und Schächte) bei Arbeiten im Bereich der Badeplatte

Erschwernisse:
- gleichzeitig stattfindende Rohbauarbeiten
- Aushub/Transport rückschreitend erforderlich
- Einbau vor Kopf erforderlich
Menge: 150,000 m3

##### Abschnitt 02.03.03 Bodenentsorgung

*Hinweis: Verweis Geotechnischer Bericht*

**02.03.03.10 Deklarationsanalyse Bodenmaterial gem. EBV / LAGA**
Deklarationsanalyse des Bodenmaterials aus Aushub und Erdarbeiten gemäß Ersatzbaustoffverordnung Tabelle 1 bis 4 und LAGA.

Einschließlich:
- Entnahme von Bodenproben,
- An- und Abfahrt,
- Durchführung der chemischen Analytik gemäß EBV/ LAGA,
- Vorlage eines Prüfberichtes eines akkreditierten Labors.
Menge: 5,000 St

**02.03.03.20 Deklarationsanalyse Bodenmaterial gem. BBodSchV**
Deklarationsanalyse des Bodenmaterials aus Aushub und Erdarbeiten gemäß Bodenschutzverordnung,

Einschließlich:
- Entnahme von Bodenproben,
- An- und Abfahrt,
- Durchführung der chemischen Analytik gemäß BBodSchV,
- Vorlage eines Prüfberichtes eines akkreditierten Labors.
Menge: 1,000 St

**02.03.03.30 Deklarationsanalyse Bodenmaterial gem. DepV**
Deklarationsanalyse des Bodenmaterials aus Aushub und Erdarbeiten gemäß Deponieverordnung.

Einschließlich:
- Entnahme von Bodenproben,
- An- und Abfahrt,
- Durchführung der chemischen Analytik gemäß DepV,
- Vorlage eines Prüfberichtes eines akkreditierten Labors.
Menge: 1,000 St

**02.03.03.40 Bodenmaterial BM-0 bis BM-0* der Verwertung zuführen**
Boden und Steine aus Erdarbeiten auf Fahrzeug des AN laden, transportieren und gem. Untersuchungsergebnisse
/ Deklarationsanalyse der jeweiligen Haufwerke der
Verwertung oder Entsorgung zuführen.

Bodenmaterial der Materialklasse: BM-0 bis BM-0*
Bodenklasse: 3/4 (DIN 18300)
Art der Beimischung: Ziegel-, Beton- und Natursteinreste
Anteil der Steinbeimischung: ca. 10 % bis 25 %
Anteil der mineralischen Fremdbestandteile: < 10 %

Die Verwertung bzw. Entsorgung hat entsprechend den Anforderungen der aktuell gültigen Ersatzbaustoffverordnung (EBV), der Bundes-Bodenschutz- und Altlastenverordnung (BBodSchV) sowie der jeweils geltenden abfallrechtlichen Bestimmungen zu erfolgen.

In den Einheitspreis einzukalkulieren sind:
- Laden und Transport zur zugelassenen Verwertungs- bzw. Entsorgungsanlage,
- Annahme-, Deponie- und Entsorgungsgebühren,
- Nachweisführung einschließlich Wiegescheinen und Entsorgungsnachweisen,
- sämtliche erforderlichen Genehmigungen und Nebenleistungen
- erforderliche Dokumentationsunterlagen nach EBV

Abgerechnet wird nach tatsächlich abgefahrener und nachgewiesener Menge durch Vorlage der Wiegescheine.
Menge: 700,000 to

**02.03.03.50 Bodenmaterial BM-F0* der Verwertung zuführen**
Boden und Steine aus Erdarbeiten auf Fahrzeug des AN laden, transportieren und gem. Untersuchungsergebnisse
/ Deklarationsanalyse der jeweiligen Haufwerke der
Verwertung oder Entsorgung zuführen.

Bodenmaterial der Materialklasse: BM-F0*
Bodenklasse: 3/4 (DIN 18300)
Art der Beimischung: Ziegel-, Beton- und Natursteinreste
Anteil der Steinbeimischung: ca. 10 % bis 25 %
Anteil der mineralischen Fremdbestandteile: 10 - 50 %

Die Verwertung bzw. Entsorgung hat entsprechend den Anforderungen der aktuell gültigen Ersatzbaustoffverordnung (EBV), der Bundes-Bodenschutz- und Altlastenverordnung (BBodSchV) sowie der jeweils geltenden abfallrechtlichen Bestimmungen zu erfolgen.

In den Einheitspreis einzukalkulieren sind:
- Laden und Transport zur zugelassenen Verwertungs- bzw. Entsorgungsanlage,
- Annahme-, Deponie- und Entsorgungsgebühren,
- Nachweisführung einschließlich Wiegescheinen und Entsorgungsnachweisen,
- sämtliche erforderlichen Genehmigungen und Nebenleistungen
- erforderliche Dokumentationsunterlagen nach EBV

Abgerechnet wird nach tatsächlich abgefahrener und nachgewiesener Menge durch Vorlage der Wiegescheine.
Menge: 2000,000 to

**02.03.03.60 Bodenmaterial BM-F1 bis F2 der Verwertung zuführen**
Boden und Steine aus Erdarbeiten auf Fahrzeug des AN laden, transportieren und gem. Untersuchungsergebnisse
/ Deklarationsanalyse der jeweiligen Haufwerke der
Verwertung oder Entsorgung zuführen.

Bodenmaterial der Materialklasse: BM-F1 bis F2
Bodenklasse: 3/4 (DIN 18300)
Art der Beimischung: Ziegel-, Beton- und Natursteinreste
Anteil der Steinbeimischung: ca. 10 % bis 25 %
Anteil der mineralischen Fremdbestandteile: 10 - 50 %

Die Verwertung bzw. Entsorgung hat entsprechend den Anforderungen der aktuell gültigen Ersatzbaustoffverordnung (EBV), der Bundes-Bodenschutz- und Altlastenverordnung (BBodSchV) sowie der jeweils geltenden abfallrechtlichen Bestimmungen zu erfolgen.

In den Einheitspreis einzukalkulieren sind:
- Laden und Transport zur zugelassenen Verwertungs- bzw. Entsorgungsanlage,
- Annahme-, Deponie- und Entsorgungsgebühren,
- Nachweisführung einschließlich Wiegescheinen und Entsorgungsnachweisen,
- sämtliche erforderlichen Genehmigungen und Nebenleistungen
- erforderliche Dokumentationsunterlagen nach EBV

Abgerechnet wird nach tatsächlich abgefahrener und nachgewiesener Menge durch Vorlage der Wiegescheine.
Menge: 1000,000 to

**02.03.03.70 Bodenmaterial BM-F3 der Verwertung zuführen**
Boden und Steine aus Erdarbeiten auf Fahrzeug des AN laden, transportieren und gem. Untersuchungsergebnisse
/ Deklarationsanalyse der jeweiligen Haufwerke der
Verwertung oder Entsorgung zuführen.

Bodenmaterial der Materialklasse: BM-F3
Bodenklasse: 3/4 (DIN 18300)
Art der Beimischung: Ziegel-, Beton- und Natursteinreste
Anteil der Steinbeimischung: ca. 10 % bis 25 %
Anteil der mineralischen Fremdbestandteile: 10 - 50 %

Die Verwertung bzw. Entsorgung hat entsprechend den Anforderungen der aktuell gültigen Ersatzbaustoffverordnung (EBV), der Bundes-Bodenschutz- und Altlastenverordnung (BBodSchV) sowie der jeweils geltenden abfallrechtlichen Bestimmungen zu erfolgen.

In den Einheitspreis einzukalkulieren sind:
- Laden und Transport zur zugelassenen Verwertungs- bzw. Entsorgungsanlage,
- Annahme-, Deponie- und Entsorgungsgebühren,
- Nachweisführung einschließlich Wiegescheinen und Entsorgungsnachweisen,
- sämtliche erforderlichen Genehmigungen und Nebenleistungen
- erforderliche Dokumentationsunterlagen nach EBV

Abgerechnet wird nach tatsächlich abgefahrener und nachgewiesener Menge durch Vorlage der Wiegescheine.
Menge: 500,000 to

**02.03.03.80 Bodenmaterial größer BM-F3, DK I der Verwertung zuführen**
Boden und Steine aus Erdarbeiten auf Fahrzeug des AN laden, transportieren und gem. Untersuchungsergebnisse
/ Deklarationsanalyse der jeweiligen Haufwerke der
Verwertung oder Entsorgung zuführen.

Bodenmaterial der Materialklasse: > BM-F3, DK I
Bodenklasse: 3/4 (DIN 18300)
Art der Beimischung: Ziegel-, Beton- und Natursteinreste
Anteil der Steinbeimischung: ca. 10 % bis 25 %
Anteil der mineralischen Fremdbestandteile: > 50 %

Die Verwertung bzw. Entsorgung hat entsprechend den Anforderungen der aktuell gültigen Ersatzbaustoffverordnung (EBV), der Bundes-Bodenschutz- und Altlastenverordnung (BBodSchV) sowie der jeweils geltenden abfallrechtlichen Bestimmungen zu erfolgen.

In den Einheitspreis einzukalkulieren sind:
- Laden und Transport zur zugelassenen Verwertungs- bzw. Entsorgungsanlage,
- Annahme-, Deponie- und Entsorgungsgebühren,
- Nachweisführung einschließlich Wiegescheinen und Entsorgungsnachweisen,
- sämtliche erforderlichen Genehmigungen und Nebenleistungen
- erforderliche Dokumentationsunterlagen nach EBV

Abgerechnet wird nach tatsächlich abgefahrener und nachgewiesener Menge durch Vorlage der Wiegescheine.
Menge: 500,000 to

##### Abschnitt 02.03.04 Kontrollschächte Schmutzwasser (SW)

*Hinweis: Werkplanung / Schachtuhren*
Alle weiterführenden Werkplanungen (ggf. Schachtuhren o.ä.) sind nach örtlichem Aufmaß vom AN als Nebenleistung einzukalkulieren und werden nicht gesondert vergütet!

Alle nachfolgenden Gradangaben in Altgrad.

**02.03.04.10 Schacht SW 20: Beton DN 800 T bis 1,55 m, 2 Einb., gewinkelt**
Kontrollschächte, rund, als Betonfertigteilschächte,
DIN 4034, Grundkörper aus Beton.
Druckfestigkeitsklasse C 40/50, DIN 1045,
Expositionsklasse XA3 (CEM I 42,5 R-HS, DIN 1164).

Schachtaufbau:
Sauberkeitsschicht aus C 12/15, min 5 cm.
Schachtsohle aus Stahlbeton C 25/30, min 20 cm.
Grundkörper (ggfs. Schachtringe) mit angeformten Muffen
oder Anschlussstücken für Rohrleitungsanschlüsse
entsprechend den zu- und abgehenden Rohrleitungen nach
Lage und Durchmesser. Für den Anschluss von Rohren aus
anderen Werkstoffen als Beton sind die dafür genormten
Anschlussstücke zu verwenden. Bei STZ-Leitungen sind
STZ-Gelenkstücke GM zu verwenden. Bei PVC-HS-Rohren
sind HS-Schachtmuffen einzubauen.

Profilbeton entsprechend den zu- und abgehenden
Rohrleitungen. Sohlgerinne mit Pressklinkern oder
Steinzeugschale bis Scheitelhöhe der Rohrleitungen
verkleiden.
Auftrittsflächen, m = 1:20, mit 3 cm Estrich
MV 1:2,5.
Schachtringe SR und exzentr. Schachthals SH n. DIN
4034, GK I, ggfl. mit Zwischendeckenplatte für Durchm.
i. L. größer 1,0 m.
Alle Schacht-Fertigteile unter Verwendung von
Dichtmitteln aus Elastomeren (DIN 4060) z.B. F109
versetzen. Zusätzl. Verbindungsmittel nach
Herstellervorschrift.
Einbau von einläufigen Steigbügeln aus VA Stahl (DIN
19555) GUV 16.11.
Für den Höhenausgleich dürfen höchstens 3 Stück
verschiebesichere Ausgleichsringe 8 cm verwendet
werden. Gemauerte Grundkörper erhalten außen einen 2 cm
starken Zementputz MG III.
Die gesamte Außenhaut des gemauerten Schachtbauwerkes
ist nach Angabe mit einem zweimaligen Schutzanstrich
Inertol I dick U o.ä. zu versehen.
Es sind die Empfehlungen und Hinweise der
ATV-Arbeitsblätter
A 157 und M 158 zu beachten.
Fix- und fertige Leistung einschl. Lieferung sämtlicher
Materialien und aller Bau- und Bau-Hilfsstoffe sowie
der erforderlichen Baugrubenaussteifungen und
Schalungen.

Ausführung:
als Durchgangsschacht,
mit gewinkeltem Gerinne,

1 Zulauf für Rohre aus PP DN 200
1 Ablauf für Rohre aus PP DN 200

Winkel Ablauf / Zulauf: 242° (Altgrad)

lichte Weite:´ DN 800 ´
lichte Schachttiefe: bis 1,55m
Menge: 1,000 St

**02.03.04.20 Schacht SW 30: Beton DN800 T bis 1,90 m, 3 Einb., gewinkelt**
Leistung wie vor, jedoch:

Ausführung:
als Durchgangsschacht,
mit gewinkeltem Gerinne,

1 Zulauf für Rohre aus PP DN 150
1 Zulauf für Rohre aus PP DN 200
1 Ablauf für Rohre aus PP DN 250

Winkel Ablauf / Zulauf DN 150: 256° (Altgrad)
Winkel Ablauf / Zulauf DN 200: 118° (Altgrad)

lichte Weite:´ DN 800 ´
lichte Schachttiefe: bis 1,90 m
Menge: 1,000 St

**02.03.04.30 Schacht SW 40: Beton DN 800 T bis 1,80 m, 2 Einb., gewinkelt**
Leistung wie vor, jedoch:

Ausführung:
als Durchgangsschacht,
mit gewinkeltem Gerinne,

1 Zulauf für Rohre aus PP DN 150
1 Ablauf für Rohre aus PP DN 150

Winkel Ablauf / Zulauf: 104° (Altgrad)

lichte Weite:´ DN 800 ´
lichte Schachttiefe: bis 1,80m
Menge: 1,000 St

**02.03.04.40 Schacht SW 50: Beton DN 800 T bis 1,40 m, 2 Einb., gewinkelt**
Leistung wie vor, jedoch:

Ausführung:
als Durchgangsschacht,
mit gewinkeltem Gerinne,

1 Zulauf für Rohre aus PP DN 150
1 Ablauf für Rohre aus PP DN 150

Winkel Ablauf / Zulauf: 90° (Altgrad)

lichte Weite:´ DN 800 ´
lichte Schachttiefe: bis 1,40 m
Menge: 1,000 St

**02.03.04.50 Schacht SW 80: Beton DN 800 T bis 2,10 m, 2 Einb., gewinkelt**
Leistung wie vor, jedoch:

Ausführung:
als Durchgangsschacht,
mit gewinkeltem Gerinne,

1 Zulauf für Rohre aus PP DN 250
1 Ablauf für Rohre aus PP DN 250

Winkel Ablauf / Zulauf: 189° (Altgrad)

lichte Weite:´ DN 800 ´
lichte Schachttiefe: bis 2,10m
Menge: 1,000 St

##### Abschnitt 02.03.05 Kontrollschächte Regenwasser (RW)

*Hinweis: Werkplanung / Schachtuhren*
Alle weiterführenden Werkplanungen (ggf. Schachtuhren o.ä.) sind  nach örtlichem Aufmaß vom AN als Nebenleistung einzukalkulieren und werden nicht gesondert vergütet!

Alle nachfolgenden Gradangaben in Altgrad.

**02.03.05.10 RW 20: Beton DN1000 T bis 1,65 m, 3 Einb., DN 400, gewinkelt**
Schacht aus Beton-/Stahlbetonfertigteilen DIN EN 1917
und DIN V 4034-1, rund, DN 1000, für Regenwasserentwässerung liefern und einbauen.

mit Schachtunterteil,
Schachtringen/Schachtrohr, ggf. Übergangsring oder
Übergangsplatte, Schachthals, Auflageringen,
Bauteilverbindung mit Dichtringen aus Elastomeren
DIN EN 681-1 und DIN 4060 als Kompressionsdichtung,
Dichtringe werkseitig fest eingebaut, einläufiger
Steigeisengang mit Steigbügeln DIN V 19555, aus Stahl,
kunststoffummantelt, Gerinne und Auftritt aus Beton C
35/45, Auftritt in Scheitelhöhe,
Anschlüsse für gelenkige Einbindung der Zu- und Abläufe
mit Muffe,

Ausführung: als Durchgangsschacht mit gewinkeltem Gerinne

Zulauf 1: DN 300 PP,
Winkel Ablauf / Zulauf 1: 82°

Zulauf 2: DN 300 PP
Winkel Ablauf / Zulauf 2: 159°

Ablauf: DN 400 PP

Gerinneführung nach ATV-DVWK A 157, lichte Schachttiefe bis 1,65 m.
Menge: 1,000 Stk

**02.03.05.20 RW 10: Beton DN1000 T bis 1,40 m, 2 Einb., DN 300, gewinkelt**
Leistung wie vor, jedoch:

Ausführung: als Durchgangsschacht DN 1000
mit gewinkeltem Gerinne

Zulauf 1: DN 250 PP
Winkel Ablauf / Zulauf 1: 257° (Altgrad)

Ablauf: DN 400 PP

Gerinneführung nach ATV-DVWK A 157,
lichte Schachttiefe bis 1,40 m.
Menge: 1,000 Stk

**02.03.05.30 RW 70: PE-HD DN 800, T bis 1,35 m, 4 Einb., DN 150 gewinkelt**
Spül-/Kontrollschacht aus Polypropylen (PP),
mit werkseitig fest integriertem Kugelgelenk, je
Anschluss in Summe um 7,5° horizontal und
vertikal abwinkelbar, für Anschluss von Rohren aus PP,
PE oder PVC mit KG-Maßen, zugelassen vom DIBt (Z-42.1-
338), entsprechend DIN EN 476, DIN EN 752, ohne
zusätzliche Maßnahmen auftriebssicherer Schacht,

Einsatzgebiet SLW 30, bestehend
aus außen gerippten PP-Fertigteilen. Schachtboden,
Schachtrohr und Betonauflagering oder Teleskopadapter
weisen durchgängig die gleiche Nennweite DN 800 auf.
Seitliche Zuläufe mit Höhenversatz (30 mm) zum
Hauptgerinne. Betonauflagering oder Teleskopadapter zur
Aufnahme einer handelsüblichen Schachtabdeckung DN 600.
Schachtboden aus Polypropylen entsprechend den
Planungsvorgaben positionieren und einbauen.
Schachtabdeckung gemäß den Herstellerangaben zur
Schachtabdeckung ausführen.

Fix- und fertige Leistung einschließlich Lieferung
aller Materialien und aller Bau- und Bauhilfsstoffe.

Zulauf 1: DN 150 PP,
Winkel Ablauf / Zulauf 1: 116° (Altgrad)

Zulauf 2: DN 400 PP,
Winkel Ablauf / Zulauf 1: 201° (Altgrad)

Ablauf 1 (Überströmschacht): DN 300 PP,
Winkel Ablauf / Zulauf 1: 278° (Altgrad)

Ablauf 2: Dn 400 PP

Gerinneführung nach ATV-DVWK A 157,
lichte Schachttiefe bis 1,35 m.
Menge: 1,000 St

**02.03.05.40 RW 80: PE-HD DN 800, T bis 1,75 m, 4 Einb., DN 150, gewinkelt**
Leistung wie vor, jedoch:

Zulauf 1: DN 150 PP,
Winkel Ablauf / Zulauf 1: 105° (Altgrad)

Zulauf 2: DN 400 PP,
Winkel Ablauf / Zulauf 2: 195° (Altgrad)

Zulauf 3: DN 150 PP,
Winkel Ablauf / Zulauf 2: 285° (Altgrad)

Ablauf: DN 400 PP

Gerinneführung nach ATV-DVWK A 157,
lichte Schachttiefe bis 1,75 m.
Menge: 1,000 St

**02.03.05.50 Überströmschacht RW 90: PE-HD DN800 T bis 1,20 m, 1 Einb., DN 300**
Leistung wie vor, jedoch:

als Überströmschacht

mit Schachtunterteil
Schacht perforiert als Sickerschacht,

1 Zulauf für Rohre aus PP DN 300

lichte Schachttiefe bis 1,20 m.
Menge: 1,000 Stk

##### Abschnitt 02.03.06 Schächte zusätzliche Leistungen RW / SW

**02.03.06.10 Zusätzlichen Anschluss an Schacht herstellen: Kernbohrung / Dichtung**
Schachtanschluß an vorhandenen Betonschacht herstellen und Abwasserrohr aus PE DN 150 Rohr mittels Kernbohrung anschließen.
Einschl. Formstücke für gelenkige Einbindung
Einbindetiefe unter Gelände: ca. 0,50 bis 2,00 m
Menge: 2,000 St

**02.03.06.20 Zulage Durchgangsschacht zus. Zulauf / Ablauf**
Zusätzlicher Zulauf / Ablauf DN 150

Als Zulage zu oben genannten Positionen.
Menge: 1,000 St

##### Abschnitt 02.03.07 Schachtabdeckungen RW / SW

**02.03.07.10 Schachtabdeckung Begu Klasse D**
Begu-Schachtabdeckung (EN 124, DIN 1229) Klasse D 400,
Rahmen rund und Deckel aus Gusseisen mit
Lüftungsöffnungen und dämpfender Einlage, liefern und
fachgerecht versetzen.

Abmessungen:  D = 0,625 m
Menge: 5,000 St

**02.03.07.20 Schachtabdeckung Begu Klasse D, geruchsdicht**
Begu-Schachtabdeckung (EN 124, DIN 1229) Klasse D 400,
Rahmen rund und Deckel aus Gusseisen ohne
Lüftungsöffnungen (geruchsicht), mit dämpfender Einlage, liefern und fachgerecht versetzen.

Abmessungen:  D = 0,625 m
Menge: 5,000 St

**02.03.07.30 Einlaufrost, Klasse D**
Einlaufrost (DIN EN 124) Klasse D 400, lichte Weite 605
mm,
BEGU-Rahmen, rund mit PEWEPREN Einlagen,
für Schmutzfänger nach DIN 1221-F,
Rost aus Gusseisen, Muldenform, Stichmaß 10 mm mit
rutschsicherer Oberfläche, Schlitzweite 31 mm.
Menge: 1,000 St

**02.03.07.40 Provisorische Schachtabdeckung Stahlplatte verlegen sichern**
Provisorische Schachtabdeckung, Stahlabdeckplatten
liefern, verlegen und gegen verrutschen im
Baustraßenbereich sichern.
Rückbau Verwertung durch den AN bei Einbau der
endgültigen Schachtabdeckungen.
Menge: 9,000 St

**02.03.07.50 Schmutzfänger, schwere Ausführung**
Schmutzfänger (DIN 1221), schwere Ausführung, aus
verzinktem Stahlblech, liefern und einbauen.

Abmessungen:  D = 0,60 m
Menge: 9,000 St

##### Abschnitt 02.03.08 Rohrleitungen PP RW / SW

**02.03.08.10 Polypropylen-Abflussrohr (grün) DN 150**
Polypropylen-Abflussrohr (grün) mit Steckmuffe (mit Lippendichtung),
Zulassungs-Nummer Z-42.1-282/283 Anlehnung an die DIN
EN 1852-1 einschl. allen Anschluss-, Dichtungs-,
Befestigungs- und Verbindungsmaterialen
liefern und montieren.

Mindest-Ringsteifigkeit DIN EN ISO 9969 SN 10,
Rohrverbindung mit Steckmuffen,

Verlegung in vorhandenem Graben, einschl.
untere Bettungsschicht mind. 10 cm dick, aus Sand,
obere Bettungsschicht Dicke 30 cm, aus Sand,
Verlegung entspr. DIN EN 1610.

Dimensionierung DN 150
Menge: 320,000 m

**02.03.08.20 Polypropylen-Abflussrohr (grün) DN 200**
Leistung wie vor, jedoch:

Dimensionierung: DN 200
Menge: 50,000 m

**02.03.08.30 Polypropylen-Abflussrohr (grün) DN 250**
Leistung wie vor, jedoch:

Dimensionierung: DN 250
Menge: 60,000 m

**02.03.08.40 Polypropylen-Abflussrohr (grün) DN 300**
Leistung wie vor, jedoch:

Dimensionierung: DN 300
Menge: 80,000 m

**02.03.08.50 Polypropylen-Abflussrohr (grün) DN 400**
Leistung wie vor, jedoch:

Dimensionierung: DN 400
Menge: 80,000 m

**02.03.08.60 Bogen mit Steckmuffe, 15° bis 45° DN 150**
Leistung wie vor, jedoch:

Bogen mit Steckmuffe, 15° bis 45°
Dimensionierung DN 150
Menge: 75,000 St

**02.03.08.70 Bogen mit Steckmuffe, 15° bis 45° DN 200**
Leistung wie vor, jedoch:

Bogen mit Steckmuffe, 15° bis 45°
Dimensionierung DN 200
Menge: 25,000 St

**02.03.08.80 Bogen mit Steckmuffe, 15° bis 45° DN 250**
Leistung wie vor, jedoch:

Bogen mit Steckmuffe, 15° bis 45°
Dimensionierung DN 250
Menge: 25,000 St

**02.03.08.90 Bogen mit Steckmuffe, 15° bis 45° DN 300**
Leistung wie vor, jedoch:

Bogen mit Steckmuffe, 15° bis 45°
Dimensionierung DN 300
Menge: 35,000 St

**02.03.08.100 Bogen mit Steckmuffe, 15° bis 45° DN 400**
Leistung wie vor, jedoch:

Bogen mit Steckmuffe, 15° bis 45° DN 400
Menge: 50,000 St

**02.03.08.110 Abzweig mit Steckmuffe, 45° bis 87° DN 150**
Leistung wie vor, jedoch:

Abzweig mit Steckmuffe, 45° bis 87°
Dimensionierung DN 150.
Menge: 5,000 St

**02.03.08.120 Abzweig mit Steckmuffe, 45° bis 87° DN 200**
Leistung wie vor, jedoch:

Abzweig mit Steckmuffe, 45° bis 87°
Dimensionierung DN 200.
Menge: 20,000 St

**02.03.08.130 Abzweig mit Steckmuffe, 45° bis 87° DN 250**
Leistung wie vor, jedoch:

Abzweig mit Steckmuffe, 45° bis 87°

Dimensionierung DN 300.
Menge: 5,000 St

**02.03.08.140 Abzweig mit Steckmuffe, 45° bis 87° DN 300**
Leistung wie vor, jedoch:

Abzweig mit Steckmuffe, 45° bis 87°

Dimensionierung DN 300.
Menge: 5,000 St

**02.03.08.150 Abzweig mit Steckmuffe, 45° bis 87° DN 200 mit Reduktion DN 150**
Leistung wie vor, jedoch:

Abzweig mit Steckmuffe, 45° bis 87°

Dimensionierung DN 200 mit Reduktion des Abzweigs
auf DN 150
Menge: 1,000 St

**02.03.08.160 Abzweig mit Steckmuffe, 45° bis 87° DN 250 mit Reduktion DN 150**
Leistung wie vor, jedoch:

Abzweig mit Steckmuffe, 45° bis 87°

Dimensionierung DN 250 mit Reduktion des Abzweigs
auf DN 150
Menge: 0,000 St

**02.03.08.170 Abzweig mit Steckmuffe, 45° bis 87° DN 300 mit Reduktion DN 150**
Leistung wie vor, jedoch:

Abzweig mit Steckmuffe, 45° bis 87°
Dimensionierung DN 300 mit Reduktion des Abzweigs
auf DN 150
Menge: 5,000 St

**02.03.08.180 Abzweig mit Steckmuffe, 45° bis 87° DN 400 mit Reduktion DN 150**
Leistung wie vor, jedoch:

Abzweig mit Steckmuffe, 45° bis 87°
Dimensionierung DN 400 mit Reduktion des Abzweigs
auf DN 150
Menge: 5,000 St

**02.03.08.190 Reduzierstück mit Steckmuffe DN 200 / DN 150**
Reduzierstück
Form-und Verbindungsstück für zuvor genannte
Abwasserleitungen aus PP-Rohren,
liefern und montieren.

Dimensionierung DN 200
Redzuierung auf DN 150.
Menge: 5,000 St

**02.03.08.200 Reduzierstück mit Steckmuffe DN 250 / DN 150**
Reduzierstück
Form-und Verbindungsstück für zuvor genannte
Abwasserleitungen aus PP-Rohren,
liefern und montieren.

Dimensionierung DN 250
Redzuierung auf DN 150.
Menge: 2,000 St

**02.03.08.210 Reduzierstück mit Steckmuffe DN 300 / DN 200**
Leistung wie vor, jedoch

Dimensionierung DN 300
Redzuierung auf DN 200.
Menge: 2,000 St

**02.03.08.220 Überschiebmuffe DN 150**
Leistung wie vor, jedoch:

Überschiebmuffe Dimensionierung DN 150.
Menge: 30,000 St

**02.03.08.230 Überschiebmuffe DN 200**
Leistung wie vor, jedoch:

Überschiebmuffe Dimensionierung DN 200.
Menge: 5,000 St

**02.03.08.240 Überschiebmuffe DN 250**
Leistung wie vor, jedoch:

ÜberschiebmuffeDimensionierung DN 250.
Menge: 10,000 St

**02.03.08.250 Überschiebmuffe DN 300**
Leistung wie vor, jedoch:

ÜberschiebmuffeDimensionierung DN 300.
Menge: 10,000 St

**02.03.08.260 Überschiebmuffe DN 400**
Leistung wie vor, jedoch:

Überschiebmuffe DN 500.
Menge: 10,000 St

**02.03.08.270 Muffenstopfen, DN 150**
Leistung wie vor, jedoch

Dimensionierung DN 150
Menge: 20,000 St

**02.03.08.280 Muffenstopfen, DN 200**
Leistung wie vor, jedoch

Dimensionierung DN 200.
Menge: 5,000 St

**02.03.08.290 Muffenstopfen, DN 250**
Leistung wie vor, jedoch

Dimensionierung DN 250.
Menge: 5,000 St

**02.03.08.300 Muffenstopfen, DN 300**
Leistung wie vor, jedoch

Dimensionierung DN 300.
Menge: 2,000 St

**02.03.08.310 Muffenstopfen, DN 400**
Leistung wie vor, jedoch

Dimensionierung DN 500.
Menge: 1,000 St

##### Abschnitt 02.03.09 Kontrollprüfungen Entwässerungsleitungen SW/RW

*Hinweis: Dichheitsprüfungen Haltungen SW/RW*
Wichtiger Hinweis zu den Dichtheitsprüfungen:

1) Die Prüfungen sind durch ein externes zertifiziertes
Unternehmen nach Güteschutz Kanalbau Beurteilungsgruppe
D bzw. D-GE durchzuführen. Die Sachkundenachweise sind
dem AG vor Ausführung zu übergeben.

2) Die Prüfungen sind nach Grabenverfüllung, jedoch vor
Einbau des Straßenaufbaus im Beisein des AG
durchzuführen.

3) Von der Prüfung ist ein Protokoll mit Messdiagramm
nach DIN EN 1610 und DWA Regelwerk A 143 Teil 6
anzufertigen und dem AG zu übergeben.

**02.03.09.10 Dichtheitsprüfung Luft, Haltungen SW/RW bis DN 500**
Dichtheitsprüfung DIN EN 1610 und ATV-DVWK A 139 mit Luft, der Abwasserhaltungen aus PP bis DN 200  Prüfung abschnittsweise, keine Anschlüsse, einschl. aller  erforderlichen Anlagen, Abdichtungen, Verankerungen und  Rohrverschlüsse, Verfahren LC, zugängig vom Hauptkanal,  Dokumentation der Dichtheitsprüfung je Haltung/Leitung, als schriftlicher Bericht mit grafischer Darstellung des Prüfverlaufes.
Menge: 570,000 m

**02.03.09.20 Dichtheitsprüfung Wasser, Schacht SW/RW bis DN 1000**
Dichtheitsprüfung DIN EN 1610 und ATV-DVWK A 139 mit Wasser, Schacht im Abwasserkanal aus Beton oder PP,

Dimensionierung bis DN 1000,
mit bis zu 2 Zuläufen und 1 Ablauf,
Zulauf  bis  DN 500,
Ablauf  bis DN 500,
Schachttiefe bis 4,5 m,
mit offenem Gerinne,

einschl. aller erforderlichen Anlagen, Abdichtungen, Verankerungen und Rohrverschlüsse, Verfahren W,  Einstiegsöffnung Durchmesser 625 mm, Deckel lose,  Dokumentation der Dichtheitsprüfung je Schacht, als schriftlicher Bericht mit grafischer Darstellung des Prüfverlaufes.
Menge: 9,000 St

**02.03.09.30 Spülen der Grundleitungen SW/RW**
Spülen der Grundleitungen mit Wasser, um mögliche Verunreinigungen aus den Leitungen zu entfernen und um den Abfluss des Abwassers zu testen.
Menge: 570,000 m

**02.03.09.40 Innenprüfung von Abwasserkanalarbeiten SW/RW**
mit einer Kanalfernsehuntersuchung, im Beisein des AG.
Rohrinnendurchmesser DN 100 bis DN 500.
Inhalt des Prüfberichtes:
Angaben der Stutzen nach Zählwerksmaßen
Bildschirmaufnahmen von festgestellten Beschädigungen
und Mängeln.
Der Bericht ist dem Auftraggeber in zweifacher
Ausfertigung vor der Abnahme zu übergeben einschl.
eines Videofilmes der gesamten Kanalfernsehuntersuchung
auf digitalem Datenträger.
Menge: 570,000 m

**02.03.09.50 Abnahme der Grundleitungen SW/RW**
*** Pauschalposition
Abnahme der Grundleitungen
durch das Entwässerungsamt bzw. Stadtwerke
Beantragen und Durchführung der Abnahme beim
Entwässerungsamt der Stadt / Stadtwerke
einschl. gemeinsamer Begehung einzelner Abschnitte im Bauablauf.
Menge: 1,000 psch

##### Abschnitt 02.03.10 Sonstige Leistungen Kanalbau SW / RW

**02.03.10.1 Verbau nach Wahl AN Graben, Schachtbaugrube (T bis 2,50 m)**
Verbau für Gräben und Schachtbaugruben, nach Wahl des
AN.
Verbautiefe über 1,25 bis 2,50 m,

Bodenklasse 1 und 3, Verbau vorhalten und
wieder beseitigen,
Vorhaltedauer 3 bis 5 Wochen.
Menge: 100,000 m2

**02.03.10.2 Sattelstück zum Anschluss PP DN 150 an Leitung PP DN 400**
Sattelstück zum seitlichen Anschluss von glattwandigen Kanalrohren DN/OD 160 an glattwandige Hauptrohre aus Polypropylen, PE, PVC und GfK.
Sattelstück komplett aus Polypropylen mit integriertem Kugelgelenk, Rohrleitung im Kugelgelenk allseitig zwischen 0 und 7,5° (gesamt 15°) stufenlos abwinkelbar.
Prüfurteil "sehr gut" im IKT-Warentest "Hausanschlussstutzen".
Außen auf Hauptrohr aufliegende Anschlussdichtung aus EPDM mit zusätzlicher Quelldichtung aus thermoplastischem Elastomer. Sattelstück mit dauerhafter Signierung (Material/Durchmesser) vom Hauptrohr aus lesbar.

Hauptrohrdurchmesser: DN 400
Hauptrohrwanddicke: 8,0 mm bis 27,0 mmm

Im Einheitspreis ist der fachgerechte Anschluss mittels Lochsäge (Bohrung: 162 mm +1/-1 mm) am Hauptkanal einzurechnen.
Ein Einbau-/Bohrlochprotokoll ist zu erstellen.
Menge: 5,000 St

**02.03.10.3 Sattelstück zum Anschluss PP DN 200 an Leitung PP DN 400**
Leistung wie vor, jedoch:

Sattelstück DN 200
Menge: 3,000 St

**02.03.10.4 Sattelstück zum Anschluss PP DN 250 an Leitung PP DN 400**
Leistung wie vor, jedoch:

Sattelstück DN 250
Menge: 3,000 St

**02.03.10.5 Leitungs-/ Kabelwarnband liefern und einbauen**
Leitungs-/ Kabelwarnband liefern und 25 cm über dem Kabel bzw. Leerohr auf dem Füllsand der Vorposition verlegen
Menge: 550,000 m

**02.03.10.6 Dynamische Plattendruckversuche**
Plattendruckversuche (dynamisch) außerhalb der Eigenüberwachung zur Feststellung des Verformungsmoduls und zum Nachweis der erzielten Verdichtung. Versuchsprotokoll anfertigen und auswerten. Übersichtsskizze mit Standorten der durchgeführten Versuche anfertigen.
Kalibrierung erfolgt durch zuvor durchgeführte statische Last-plattendruckversuche.
Eine Vergütung erfolgt nur für Versuche mit ausreichenden Versuchsergebnissen.
Menge: 25,000 St

**02.03.10.7 Rammsondierung**
Rammsondierung nach DIN 4049 ausführen.
Rammdiagramm führen.
Abgerechnet wird nach Tiefe ab Ansatzpunkt.
Gerät = leichte Rammsonde,
Spitzenquerschnitt 5 cm2,
Sondierbereich in der Tiefe bis 3,00 m.
Bodenart = überwiegend sandiger Boden.
Ansatzpunkt = OK Gelände.
Menge: 20,000 St

**02.03.10.8 Erstellen der Revisionsunterlagen**
*** Pauschalposition
Erstellen der Revisionsunterlagen mit den folgend beschriebenen Daten.

1 Bauabnahme der Erstanlage

1.1 Bestandsdokumentation

Erstellen einer prüffähigen Bestandsdokumentation für die Baumaßnahme aus einer Vermessung der Lage und Höhen mit einem digitalen Messgerät, bezogen auf m+NN im Gauss-Krüger-Koordinatensystem, Höhengenauigkeit 0,5 cm. Weiterhin sind Informationen über Stammdaten (z. B. Material, Durchmesser etc.) für Schächte und Haltungen aufzunehmen und die Ergebnisse der Kamerabefahrung einzuarbeiten. Die Daten und Messwerte sind in digitaler und grafischer Form zu übergeben.

Allgemein aufzunehmende Daten:
Schächte (Hauptkanal, Hausanschluss, Pumpwerk):
Deckelhöhen in Deckelmitte; Schachtsohle, Höhe und Lage der Schachtsohle, gemessen im Mittelpunkt des Schachtes (Mitte Sohlgerinne); Schachtnummer, -bezeichnung, -durchmesser und -material, Straßenbezeichnung; Absturzsohlhöhen, Durchmesser und Material einbindender Leitungen.

Haltungen:
Haltungsbezeichnung, Anfangsschacht und Endschacht mit Schachtbezeichnung, Kanalsystem, Profilart, Profilhöhe und -breite, Material und Straßenbezeichnung.

Wasserversorgungsarmaturen:
Armaturbezeichnung und Armaturart Höhe und Lage der Armatur.

Elektroleitungen:
Leerohre sind in Lage und Höhe mit Angabe der Dimensionierung darzustellen.

Straßeneinläufe:
Höhe und Lage der Deckelmitte; Abmessung des Deckels.
Abzweige bzw. Stutzen:
Lage des Abzweiges (mit Inspektionsdaten der Abnahmebefahrung abgleichen und einrechnen), Haltungsstation, Art und Richtung des Abzweiges.
Alle Schacht-und Haltungsbezeichnungen sowie Straßenschlüssel nach Vorgabe der Stadtwerke.

Zu erstellen ist jeweils eine eigene Datei für:
- Schächte (Hauptkanal, Hausanschluss, Pumpwerk)
- Haltungen
- Straßeneinläufe
- Wasserversorgungsarmaturen
- Fahrbahnränder und Verkehrsinseln
- Straßenbeleuchtung

Grafische Bestandspläne:
Die Bestandspläne sind Digital und in Papierform zu übergeben.
Die Bestandspläne sind in Papierform, in 2-facher Ausfertigung, i. M. 1:500, mit der Darstellung aller Objekte in der ALK an den Auftraggeber zu übergeben:

SW-Kanal -rote Linie, durchgezogen RW-Kanal -blaue Linie, gestrichelt DR-Leitung -braune Linie, strichpunktiert Elt-Leitung - schwarze Linie, durchgezogen FBrand -dünne schwarze Linie, durchgezogen
Schächte, Haltungen und Lampen sind -entsprechend der Vorgabe der Stadtwerke  - nach vorheriger Abstimmung zu nummerieren und mit Deckel-, Schacht-und Absturzsohlhöhen zu versehen. Haltungen sind mit Nennweite, Material, Länge und Gefälle zu versehen.

Die Planunterlagen sind digital als CAD lesbare AutoCAD 2000 DWG oder DXF-Dateien im Gauss-Krüger-Koordinatensystem lagerichtig eingepasst und als PDF-Datei auf einem Datenträger zu übergeben.
Zusätzlich ist eine Transformation der digitalen Daten in UTM vorzunehmen und zu übergeben.

2 Bauabnahme Endausbau
Die Abnahme des Endausbaues kann bei Vorlage der gesamten Bestandsdokumentation beantragt werden.
Eine prüffähige Bestandsdokumentation mit den unter 1.1 beschriebenen Inhalten ist zu erstellen. Die sich durch den Endausbau ergebenden Veränderungen (Deckelhöhen, Fahrbahnbreiten usw.) müssen eingearbeitet sein.
Menge: 1,000 psch

##### Abschnitt 02.03.11 Frostschutz- und Tragschichten

**02.03.11.10 Frostschutzschicht liefern u. einb., D= 30 cm**
Frostschutzschicht liefern und einbauen.

Material:  gebrochenes natürliches Gestein
nach ZTVT-StB; DIN 18315
Zuordnungsstufe gem. LAGA Z 0
Körnung: 0/45
RC-Material ist nicht zugelassen.

Frostwiderstand gemäß TL Gestein-StB: F1 o. F4,
Feinkornanteil (< 0,063 mm) d. Lieferkörnung: < 5 %,
Verformungsmodul EV2: mind. 100 MPa
Verhältnis Ev2/Ev1 =< 2,5
Wasserdurchlässigkeit:  mind. 360 l/m2/h

Schichtdicke 20 cm.
zulässige Abweichung in der Ebenheit,
gemessen auf 4-Meter Messstrecke +-
3 cm.
Die Einbaudicke wird entsprechend
TP D-StB 89 durch Nivellement bestimmt.
Menge: 2870,000 m2

**02.03.11.20 Ungeb. STS herstellen Bk 1,0; gebroch. Min. 0/32, D= 20 cm**
Ungebundene Tragschicht herstellen
für Straßen u. Wege

Belastungsklasse bis 1,0

Material:  gebrochenes natürliches Gestein
nach ZTVT-StB; DIN 18315
Zuordnungsstufe gem. LAGA Z 0
Körnung: 0/32

Verformungsmodul EV2 mind. 120 MPa,
Verhältnis EV1 / EV2 < 2,2

Schichtdicke 20 cm.
zulässige Abweichung in der Ebenheit
gemessen auf eine 4-Meter Messstrecke
+ - 2 cm.
Die Einbaudicke wird entsprechend
TP D-StB 89 durch Nivellement bestimmt.
Menge: 1100,000 m2

**02.03.11.30 Ungeb. STS herstellen Bk 0,3; gebroch. Min. 0/32, D= 15 cm**
Ungebundene Tragschicht herstellen
für Fusswege

Belastungsklasse bis 0,3

Material:  gebrochenes natürliches Hartgestein
nach ZTVT-StB; DIN 18315
Zuordnungsstufe gem. LAGA Z 0
Körnung: 0/32

Verformungsmodul EV2 mind. 120 MPa,
Verhältnis EV1 / EV2 < 2,5

Schichtdicke 15 cm.
zulässige Abweichung in der Ebenheit
gemessen auf eine 4-Meter Messstrecke
+ - 2 cm.
Die Einbaudicke wird entsprechend
TP D-StB 89 durch Nivellement bestimmt.
Menge: 1770,000 m2

**02.03.11.40 Tragfähigkeitsmessungen: EV2 > 45 MPa**
Statischer Lastplattendruckversuch,
Tragfähigkeitsmessungen gemäß DIN 18134,
auf bauseits vorhandenem Rohplanum.
Lastplattendruckversuche als Kontrollprüfung des AG von
einer anerkannten Materialprüfstelle auf besondere
Anweisung durchführen lassen und protokollieren.
Einschl. der Gestellung der erforderlichen Materialien
und Geräte.

EV2-Wert auf dem Planum: > 45 MPa

Mit dieser Position werden nicht die Leistungen der
Eigenüberwachung abgegolten.
Menge: 5,000 St

**02.03.11.50 Tragfähigkeitsmessungen: EV2 > 80 bis 120 MPa**
Leistung wie vor, jedoch
Tragfähigkeitsmessung auf Schotterplanum
EV2-Wert auf der Frostschutzschicht: > 80 bis > 120  MPa
Menge: 3,000 St

### Titel 03 Oberbodenarbeiten

**03.1 Bewachsene Fläche vor Abtrag fräsen T 15cm**
Vegetationsflächen vor dem Erdabtragen fräsen,
anfallenden Unrat und Wurzelwerk ablesen und zur Abfuhr auf Mieten
setzen, ggf. vorher mähen
Art des Bewuchs: Rasen und sonstige Vegetationsflächen
Frästiefe 15 cm,
Wuchshöhe ca. 15 bis 30 cm,
Bodenklasse 1 DIN 18300.
Menge: 2500,000 m²

**03.2 Oberboden Homogenbereich O abtragen, außerhalb lagern**
Oberboden über tragfähiger Bodenschicht, brauchbar, in unterschiedlicher Dicke lösen und am Rande des Baufeldes lagern. Wegstrecke bis 200m
Abtragsdicke: bis105 cm
Homogenbereich O
Bodengruppe DIN 18196:  OH
Menge: 950,000 m³

**03.3 Oberbodenmieten einsäen**
Oberbodenmieten mit Lupinensamen (20 g/m²) einsäen, einhacken und anklopfen.
Menge: 500,000 m²

### Titel 04 Verbauarbeiten

**04.1 Herstellung Trägerbohlwand /HEA 260 / Ausfachung d=8cm / einseitig**
Herstellung einer Trägerbohlwand, Verbauträger in Untergrund einbringen nach Wahl AN. Inkl. Einbau und Verkeilen der Holzausfachungen.
Die Grundlagen der Tragwerksplanung sind zu beachten.

Stahlträger  : HEA 260, S235
Abstände  : a=1,50
Trägerlänge  : 8,00 m
Trägerfußpunkt : frei
Ausfachung  : Holz, d=8cm, C24

Leistungsumfang:
 - Einbringen der Träger
 - sukzessiver Einbau der Ausfachung entsprechend Aushubfortschritt
 - Vorhalten der Verbaukonstruktion für die Dauer der Bauzeit
 - sämtliche Befestigungs- und Nebenleistungen

Die Baustelleneinrichtung für die Verbauarbeiten ist einzukalkulieren.
Die Stahlträger sind nach dem Verfüllen der Baugrube zu ziehen. Kürzung der Kopfbereiche in gesonderter Position.
Leistung inkl. Herstellung, Vorhaltung und Rückbau.
Abrechnung nach m² Sichtfläche
Menge: 85,000 m²

**04.2 Vorbohren für Trägerpositionen als Zulage**
Vorbohren der Trägerpositionen sofern ein anderweitiges Einbringen nicht möglich ist. Leistung als Zulage zur Vorposition in Abstimmung mit AG / Bauleitung.
Einzukalkulieren sind die Baustelleneinrichtungskosten für das Bohrgerät.
Abrechnung nach Bohrlänge gemäß Bohrprotokoll
Menge: 20,000 m

**04.3 Baugrubenverbau, Trägerbohlwand, Bohlträger kürzen, Zulage**
Bohlträger abschneiden nach Vorgabe des AG als Zulage bei der Trägerbohlwandherstellung. Nicht wieder verwendbare Abschnitte werden als "verbleibende Bohlträger" vergütet und sind zu entsorgen.
Einzurechnen sind die Materialkosten.
Abrechnung nach Anzahl der abgeschnittenen Bohlträger.
Menge: 17,000 St

**04.4 Verlorene Träger, Trägerbohlwand**
Bohlträger die nicht zu ziehen sind und im Boden aufgrund besondere Vorkommnisse verbleiben werden vergütet.

Einzurechnen sind die Materialkosten.
Abrechnung nach Länge im Boden verbleibenderTräger.
Menge: 20,000 m

**04.5 Absturzsicherung Baugrubenverbau**
Liefern, aufbauen, vorhalten, unterhalten und nach Beendigung der Arbeiten zurückbauen einer standsicheren, absturzsichernden Schutzeinrichtung entlang der Baugrubenkante gemäß den Anforderungen des Arbeitsschutzes.

Leistungsumfang:

 - Seitenschutzsystem mit Pfosten, Handlauf und Knieleiste
 - Geländerhöhe mindestens 1,00 m
 - einschließlich erforderlicher Befestigungselemente
 - einschließlich Anpassung an örtliche Gegebenheiten
 - einschließlich laufender Kontrolle und Unterhaltung während der
  Vorhaltezeit
 - einschließlich Rückbau und Abtransport

Abrechnung nach laufendem Meter.
Menge: 30,000 m

### Titel 05 Baugrubenaushub

*Hinweis: Transportwege*
Für die Aushubarbeiten und der Zwischenlagerung des Materials zur Durchführung der Bodenbeprobungen sind Transportwege bis 250 m zu berücksichtigen. Eine Zwischenlagerung des Bodenmaterials kann ggf. außerhalb des Baufelds in unmittelbarer Nähe erfolgen.

**05.1 Boden für Baugrube, Homogenbereich B1 lösen und abtransportieren**
Boden für Baugrube, Homogenbereich B1 lösen, fördern und abtransportieren
Boden profilgerecht lösen, fördern und im Baustellenbereich auf geordneten Bodenmieten für Beprobung zwisc henlagern und im Nachgang aufladen und abtransportieren.

Schichtdicke bis 1,10 m
Aushubtiefe bis 2,00 m.

Alle Gebühren des Abtransports und der Verwertung werden in gesonderter Position abgerechnet.
Abrechnung nach Abtragsprofilen.

Spezifische Bandbreiten für Homogenbereich
Bodengruppen DIN 18196 : OH, A
Bezeichnung, ortsüblich : Auffüllungen mit Fremdbestandteilen
Korngrößenverteilung : siehe Stellungnahme
Anteil Steine : möglich
Anteil Blöcke : möglich
Dichte : 1,9-2,1 g/cm³
Wassergehalt : - M.-%
Lagerungsdichte : 10-20 %
Organischer Anteil : >5 M.-%
Lagerung : locker, mitteldicht, dicht
Boden-Hauptbestandteile : Mittelsand, humos, Schotter

Zuordnung nach EBV : BM-F0*
Zuordnung nach LAGA : Z0
Menge: 1200,000 m³

**05.2 Bodenaushub für Baugrube, Homogenbereich B2 lösen und Aushub seitlich lagern**
Bodenaushub für Baugrube, Homogenbereich B2 lösen, fördern und lagern für Weitertransport, einschl. Grobplanum.
Boden profilgerecht lösen, fördern und im Baustellenbereich auf geordneten Bodenmieten zwischenlagern für Weitertransport.
Boden profilgerecht lösen, fördern und im Baustellenbereich auf geordneten Bodenmieten lagern.
Schichtdicke bis 3,50 m -> i.M. 2,85m
Aushubtiefe bis 6,50 m.

Abrechnung nach Abtragsprofilen.

Ausführung : teilweise geböscht

Die Aushubtiefe bis 6,5 m bezieht sich inkl. der Aushubmassen für den Pumpensumpf. Die Haubtbaugrube hat eine Aushubtiefe von 4,70 m

Spezifische Bandbreiten für Homogenbereich
Bodengruppen DIN 18196 : SE; SÜ
Bezeichnung, ortsüblich : Angefüllter und gewachsener Sand
Korngrößenverteilung : siehe Stellungnahme
Anteil Steine : 0-2 M.-%
Anteil Blöcke : - M.-%
Dichte : - g/cm³
Lagerungsdichte : 20-40 %
Organischer Anteil : <2-4 M.-%

Boden-Hauptbestandteile : Sand, teilw. Schluff und Muddelinsen
Zuordnung nach EBV : BM-0
Zuordnung nach LAGA : >Z 0
Menge: 4500,000 m³

**05.3 Bodenaushub für Baugrube, Homogenbereich B2 lösen und Aushub abtransportieren**
Bodenaushub für Baugrube, Homogenbereich B2 lösen, fördern und lagern für Weitertransport, einschl. Grobplanum.
Boden profilgerecht lösen, fördern und im Baustellenbereich auf geordneten Bodenmieten zwischenlagern für Weitertransport.

Schichtdicke bis 3,50 m -> i.M. 2,85m
Aushubtiefe bis 6,50 m.

Abrechnung nach Abtragsprofilen.

Ausführung : teilweise geböscht

Die Aushubtiefe bis 6,5 m bezieht sich inkl. der Aushubmassen für den Pumpensumpf. Die Haubtbaugrube hat eine Aushubtiefe von 4,70 m

Spezifische Bandbreiten für Homogenbereich
Bodengruppen DIN 18196 : SE; SÜ
Bezeichnung, ortsüblich : Angefüllter und gewachsener Sand
Korngrößenverteilung : siehe Stellungnahme
Anteil Steine : 0-2 M.-%
Anteil Blöcke : - M.-%
Dichte : - g/cm³
Lagerungsdichte : 20-40 %
Organischer Anteil : <2-4 M.-%

Boden-Hauptbestandteile : Sand, teilw. Schluff und Muddelinsen
Zuordnung nach EBV : BM-0
Zuordnung nach LAGA : >Z 0
Menge: 3200,000 m³

**05.4 Bodenaushub für Baugrube, Homogenbereich B2 lösen, verfahren und einbauen**
Bodenaushub für Baugrube, Homogenbereich B2 lösen, fördern und im Baustellenbereich wieder einbauen inkl. lagenweises Verdichten.
Boden profilgerecht lösen, fördern und im Baustellenbereich im Bereich der alten Freibadbecken einbauen

Förderweg bis 150 m.

Schichtdicke bis 3,50 m -> i.M. 2,85m
Aushubtiefe bis 6,50 m.

Abrechnung nach Abtragsprofilen.

Ausführung : teilweise geböscht

Die Aushubtiefe bis 6,5 m bezieht sich inkl. der Aushubmassen für den Pumpensumpf. Die Haubtbaugrube hat eine Aushubtiefe von 4,70 m

Spezifische Bandbreiten für Homogenbereich
Bodengruppen DIN 18196 : SE; SÜ
Bezeichnung, ortsüblich : Angefüllter und gewachsener Sand
Korngrößenverteilung : siehe Stellungnahme
Anteil Steine : 0-2 M.-%
Anteil Blöcke : - M.-%
Dichte : - g/cm³
Lagerungsdichte : 20-40 %
Organischer Anteil : <2-4 M.-%

Boden-Hauptbestandteile : Sand, teilw. Schluff und Muddelinsen
Zuordnung nach EBV : BM-0
Zuordnung nach LAGA : >Z 0
Menge: 600,000 m³

**05.5 Boden für Baugrube, Homogenbereich B3 lösen und abtransportieren**
Boden für Baugrube, Homogenbereich B3 lösen, fördern und abtransportieren
Boden profilgerecht lösen, fördern und im Baustellenbereich auf geordneten Bodenmieten für Beprobung zwisc henlagern und im Nachgang aufladen und abtransportieren.

Schichtdicke bis ca 0,50 m
Aushubtiefe bis 7,00 m.

Alle Gebühren des Abtransports und der Verwertung werden in gesonderter Position abgerechnet.
Abrechnung nach Abtragsprofilen.

Spezifische Bandbreiten für Homogenbereich
Bodengruppen DIN 18196 : OH, A
Bezeichnung, ortsüblich : Auffüllungen mit Fremdbestandteilen
Korngrößenverteilung : siehe Stellungnahme
Anteil Steine : -
Anteil Blöcke : -
Dichte : 119-1,3 g/cm³
Wassergehalt : - M.-%
Lagerungsdichte : - %
Organischer Anteil : 10-30 M.-%

Boden-Hauptbestandteile : Mudde

Zuordnung nach EBV : BM-F0*
Zuordnung nach LAGA : Z0
Menge: 250,000 m³

**05.6 Planum Baugrund und Böschungen / Berme herstellen**
Planum des Baugrundes und der Böschungen in der
Baugrube rückwärtsschreitend mit glatter Schneide
herstellen und verdichten,
zulässige Abweichung von der Sollhöhe +/- 2 cm.

Die Baugrubensohle des gewachsenen Bodens ist durch ein leichtes Quergefälle zu Baudränagen herzustellen.

Der Aushub erfolgt auf 2 verschiedenen Gründungsebenen
und mit verschiedenen Böschungsneigungen.

Bodenklasse 3 bis 4,
Verformungsmodul mind. EV2 45 MPa,
Verdichtungsnachweis wird gesondert vergütet.
Menge: 3800,000 m²

### Titel 06 Wasserhaltung / Dränage (offene Wasserhaltung)

*Hinweis: Beschreibung Drainageerstellung*
Um Niederschlagswasser während der Maßnahme fassen und ableiten zu können ist eine Ringdrainage im Randbereich der Baugrubensohle herzustellen.
Die offene Wasserhaltung wird bauseits betrieben. Die Koordinierung zum Betreiben der Wasserhaltung ist mit der Bauleitung abzustimmen.

Der entsprechende Mehraufwand ist in den folgenden Einzelpositionen mit einzurechnen.

**06.1 Erdaushub für Drängräben u. Schächte (bis t = 0,75 m)**
Boden für Rohrgräben profilgerecht lösen, aus dem Aushubbereich entfernen und im Baufeld zwischenlagern.

Aushubtiefe: bis 0,3 bis 0,75 m
Bodenklasse: 3 bis 4, DIN 18300
Transportentfernung: bis 250 m. Einschl. Erschwernis
für Arbeiten innerhalb der bis 6,5 m tiefen Baugrube. Auch
für Pumpensümpfe.
Menge: 60,000 m³

**06.2 Bettungsmaterial für Dränleitungen**
Bettungsmaterial für Dränleitungen DN 100 und DN 160
liefern und einbauen.

- Überdeckung der Dränrohre mind. 20 cm.
- seitl. Einbettung jeweils mind. 20 cm

Art des Materials: Kies 4/16 mm
Menge: 60,000 m³

**06.3 Geotextiles Filtervlies für Dränage DN 110 bis 200 liefern und verlegen**
Geotextiles Filtervlies liefern und als Ummantelung für
Bettungsmaterial in der Verrsickerungsmulde verlegen
Material: thermisch verfestigtes Polypropylen /
Polyethylen, verrottungs- und reißfest,
Flächengewicht: ca. 130 g/qm

Nennweiten DN 110 bis DN 200

Eine Überlappung von 20 cm an den Stößen ist
einzukalkulieren und wird nicht gesondert vergütet.
Abgerechnet wird nach laufender Länge Dränrohr.
Menge: 120,000 m²

**06.4 Dränrohr DN 100**
Dränleitung, aus gütegesichertem, flexiblen
Stangendränrohr in PVC-U, mit einer
Wassereintrittsfläche von mind. 80 cm²/m und dem
Nachweis der Dränspende nach DIN 4095,
BL = 2,50 m mit einseitig aufgesteckter Muffe, Schlitzbreite
1,2 mm,
Ausführung nach den geltenden Richtlinien gemäß Planung als Dränleitung.
um das Gebäude, im Gefälle in Arbeitsräumen von
Baugruben verlegen.

Leistung inkl. sämtlicher Verbindungsmuffen, T-Stücke, Schrägstücke, Reduzierungen, Blindstopfen etc, die für die Herstellung erforderlich sind.
Menge: 105,000 m

**06.5 Dränrohr DN 150**
Leistung wie vor, jedoch

Dimensionierung DN160
Menge: 190,000 m

**06.6 Spül-/Kontrollschacht PP DN 600 mit Verschlussdeckel**
Spül-/Kontrollschacht aus Polypropylen (PP),
mit werkseitig fest integriertem Kugelgelenk, je
Anschluss in Summe um 7,5° horizontal und
vertikal abwinkelbar, für Anschluss von Rohren aus PP,
PE oder PVC mit KG-Maßen, zugelassen vom DIBt (Z-42.1-
338), entsprechend DIN EN 476, DIN EN 752, ohne
zusätzliche Maßnahmen auftriebssicherer Schacht,
Einbautiefe bis 5,00 m,
Einsatzgebiet SLW 30, bestehend
aus außen gerippten PP-Fertigteilen. Schachtboden,
Schachtrohr und Betonauflagering oder Teleskopadapter
weisen durchgängig die gleiche Nennweite DN 600 auf.
Seitliche Zuläufe mit Höhenversatz (30 mm) zum
Hauptgerinne. Betonauflagering oder Teleskopadapter zur
Aufnahme einer handelsüblichen
Schachtabdeckung DN 600.
Schachtboden aus Polypropylen entsprechend den
Planungsvorgaben positionieren und einbauen.
Schachtabdeckung gemäß den Herstellerangaben zur
Schachtabdeckung ausführen.

Als fertige Leistung einschließlich Lieferung aller Materialien und aller Bau- und Bauhilfsstoffe.
Menge: 4,000 St

**06.7 Schmutzwassertauchpumpenanlage 10 cbm /**
Schmutzwassertauchpumpenanlage mit Schlauchanschluss zum provisorischen Einbau im Kontrollschächte der Vorposition mit Schwimmerschalter und Abschaltautomatik.

Förderleistung:  10 m³/Std
Förderhöhe:  10 m

Stromanschluss  230 V

Anschluss C-Kupplung
Einbautiefe:  bis ca. 5,00 m
Inklusive elektrischer Verkabelung entsprechend VDE
(Leitungslänge Verkabelung: Vom Baustromverteiler bis zum Einsatzort: ca. 50m

Diese Pumpe geht in den Besitz des BH
Menge: 4,000 St

**06.8 Schlauch Storz C-Kupplung**
Schlauch aus Polyestergarn innen gummiert, Storz-Kupplung mit drehbarer NBR-Dichtung, 10 bar (Berstdruck: 30 bar), DN 50.
Anschluss an Ringleitung
Menge: 50,000 m

**06.9 Inbetriebnahme u. Probebetrieb**
Inbetriebnahme und gleichzeitiger Probebetrieb der Abwasserpumpanlagen mit Einweisung des Bedienungspersonals und anschließender Übergabe der Anlage. Hierzu gehört auch die Erstellung und Übergabe einer ausführlichen Bedienungs- und Wartungsanleitung. Über die Inbetriebnahme/ Einweisung ist Protokoll zu führen. Das Protokoll ist 2fach bei der Bauleitung einzureichen.
Menge: 1,000 St

**06.10 Wartung und Instandhaltung**
Die zuvor beschriebene Schmutzwasserpumpe samt Elt-Anbindung und C-Schlauch Verlegung gilt es für die Laufzeit der eigenen Leistungen (Bis zur Schlussabnahme) zu warten.
Menge: 10,000 Mona

### Titel 07 Bodeneinbau

**07.1 Trennvlies GRK3**
Geovlies aus Polypropylenfasern als Trennschicht unter Schüttungen mit Überlappung verlegen.
Material :  Polypropylenfasern
Flächengewicht :  bis 200g/m²
Menge: 2500,000 m²

**07.2 HKS 0-45 mm liefern, fach- und höhengerecht in 0,30m Dicke einbauen**
HKS 0-45 mm liefern, fach- und höhengerecht in 0,30 m Dicke in sämmtlichen Gründungsebenen der unterkellerten Bereiche flächig einbauen und Gründungssohle verdichten.

Die Abrechnung erfolgt nach örtlichem Aufmaß im verdichtetem Zustand.
Menge: 1000,000 m³

**07.3 Zulage HKS 0-45mm Einbau im Gefälle (Rampenbereiche)**
Liefern, Einbauen und Verdichten einer Schottertragschicht 0/45 mm zur Herstellung einer temporären Baugrubenzufahrtsrampe für die Befahrung mit Baustellenfahrzeugen und Baumaschinen.

Leistungsumfang:

 - Planum aufnehmen und profilgerecht herstellen im  Böschungsbereich (Herstellung / Profilierung Rampe)
 - Schottertragschicht 0/45 mm liefern
 - lagenweise einbauen
 - gemäß ZTV E-StB verdichten
 - erforderliche Nachprofilierungen während der Bauzeit
 - sämtliche Nebenleistungen für eine gebrauchsfertige Rampe

Abrechnung nach eingebautem und verdichtetem Volumen.
Menge: 50,000 m³

**07.4 Füllsand liefern und einbauen**
Füllsand / Natursand, frostsicher, steinfrei, liefern
und im Bereich der Wege- und Vegetationsflächen,
profilgerecht einbauen und lagenweise verdichten,
Körnung 0 / 2
Feinkornanteil (< 0,063 mm)  < 5 %

Einbauhöhe:  0,30 bis 4,50  m
Verformungsmodul mind. EV2 45 MPa,
Verdichtungsgrad mind. DPr 0,95,

Abrechnung nach Auftragsprofilen in Verbindung mit
Liefer- und Wiegescheinen!
Es werden keine Strichlisten der Touren akzeptiert!
Menge: 200,000 m³

**07.5 Bodeneinbau, Böschungsfuß, Grobschotter**
Bodeneinbau auf Böschung zur Sicherung des Böschungsfußes, mit Liefermaterial, maschineller Einbau in Lagen. Mengenermittlung nach Lieferscheinen.
Material : Grobschotter 0/100
Einbauhöhe : bis 2,0 m
Menge: 200,000 m³

### Titel 08 Entsorgung

**08.1 Deklarationsanalyse Ersatzbaustoffverordnung**
Deklarationsanalyse gemäß EBV Tabelle 1 bis 4,
Einschl. An- und Abfahrt mit Probeentnahme.
Menge: 10,000 St

**08.2 Deklarationsanalyse LAGA**
Deklarationsanalyse gemäß LAGA
Einschl. An- und Abfahrt mit Probeentnahme.
Menge: 5,000 St

**08.3 Deklarationsanalyse gem. Deponieverordnung**
Deklarationsanalyse gemäß Deponieverordnung,
Einschl. An- und Abfahrt mit Probeentnahme.
Menge: 5,000 St

**08.4 Zuführung Verwertung Recycling-Baustoff bis RC-3**
Boden mit Steinen, Bodenklasse 3/4 DIN 18300,
Boden und Steine der stofflichen
Verwertung zuführen.

Art der Beimischung: Ziegel-, Beton- und Natursteinreste Anteil der Steinbeimischung: bis 40 Vol. %
Ein Entsorgungsnachweis ist erforderlich.

Alle Gebühren der Verwertung werden vom AN übernommen
und sind in die Einheitspreise einzukalkulieren.

Stoffe auf LKW des AN geladen
zur Verwertungsanlage transportieren und entsorgen.
Abrechnung erfolgt nach Wiegekarte.

Zuordnung: ErsatzbaustoffV
Bodenmaterial
RC-3

Mengenermittlung nach Aufmaß und Wiegekarten

Die Dokumentation nach ErsatzbaustoffV ist Bestandteil
der Leistung.

(vgl. Bodengutachten)
Menge: 250,000 to

**08.5 Zuführung Verwertung Bodenmaterial bis BM-F0***
*** Bezugsbeschreibung
Bodenmaterial, Homogenbereich B2 und B3 der stofflichen
Verwertung zuführen.

Art der Beimischung: Ziegel-, Beton- und Natursteinreste Anteil der Steinbeimischung: bis 30 Vol. %
Ein Entsorgungsnachweis ist nicht erforderlich.

Alle Gebühren der Verwertung werden vom AN übernommen
und sind in die Einheitspreise einzukalkulieren.

Stoffe auf LKW des AN geladen
zur Verwertungsanlage transportieren und entsorgen.
Abrechnung erfolgt nach Wiegekarte.

Zuordnung: ErsatzbaustoffV
Bodenmaterial bis BM-F0*

Mengenermittlung nach Aufmaß und Wiegekarten

Die Dokumentation nach ErsatzbaustoffV ist Bestandteil
der Leistung.

(vgl. Bodengutachten)
Menge: 6000,000 to

**08.6 Abfuhr Aushub BM-F1**
*** wie Position 08.5
Ebenfalls Auffüllungen, Abfuhr und Verwertung für Aushub BM-F1
nach Verordnung über Anforderungen an den Einbau von
mineralischen Ersatzbaustoffen in technische Bauwerke
(Ersatzbaustoffverordnung - ErsatzbaustoffV)

Abgerechnet wird  durch Original-Wiegescheine.
Menge: 2300,000 to

**08.7 Abfuhr Aushub BM-F2**
*** wie Position 08.5
Ebenfalls Auffüllungen,Abfuhr und Verwertung für Aushub BM-F2
nach Verordnung über Anforderungen an den Einbau von
mineralischen Ersatzbaustoffen in technische Bauwerke
(Ersatzbaustoffverordnung - ErsatzbaustoffV)

Abgerechnet wird  durch Original-Wiegescheine.
Menge: 175,000 to

**08.8 Abfuhr Aushub BM-F3**
*** wie Position 08.5
Ebenfalls Auffüllungen, Abfuhr und Verwertung für Aushub BM-F3
nach Verordnung über Anforderungen an den Einbau von
mineralischen Ersatzbaustoffen in technische Bauwerke
(Ersatzbaustoffverordnung - ErsatzbaustoffV)

Abgerechnet wird  durch Original-Wiegescheine.
Menge: 100,000 to

**08.9 Aushub der Verwertung zuführen: >BM-F3 / DK II**
*** wie Position 08.5
Ebenfalls Auffüllungen
Zuordnung: ErsatzbaustoffV
Bodenmaterial
>BM-F3
Zuordnung nach DepV (2009)
Deponieklasse II
Mengenermittlung nach Aufmaß und Wiegekarten
Die Dokumentation nach ErsatzbaustoffV ist Bestandteil
der Leistung.

Abgerechnet wird durch Original-Wiegescheine der
Annahmestelle.
Menge: 50,000 to

### Titel 09 Schürfgruben, Suchschlitze, Sicherung

**09.1 Schürfgrube, Maschinenaushub, seitlich lagern**
Schürfgrube als Maschinenaushub für Bodenuntersuchung ab Geländeoberkante ausheben.
Aushub seitlich lagern. Mutterboden gesondert lagern.
Bodenbeschreibung: gemischtkörniger Boden, kein Fels
Boden-Hauptbestandteile: Sand, Kies, Steine, Feinkorn
Abtraggerät: Löffelbagger
Aushubtiefe : bis ca. 4m

Auch für die Verdachtsflächenbereiche die der Geologe vor Ort feststellt.
Menge: 200,000 m³

**09.2 Schürfgrube, Maschinenaushub, verfüllen**
Schürfgrube als Maschinenaushub für Bodenuntersuchung ab Geländeoberkante ausheben.
Aushubmaterial seitlich lagern, nach Abschluss der Arbeiten verfüllen und verdichten. Mutterboden gesondert lagern und als oberste Schicht wieder andecken.
Bodenbeschreibung: gemischtkörniger Boden, kein Fels
Boden-Hauptbestandteile: Sand, Kies, Steine, Feinkorn
Abtraggerät: Löffelbagger
Aushubtiefe 4m
Menge: 200,000 m³

### Titel 10 Baustraße, Lagerplatz

*Hinweis: Baustraße*

**10.1 Baustraße, Kies/Schotter / d=30cm / Unterbau inkl. Geoflies**
Behelfsmäßige Baustraße mit Grobkies-Schotter-Tragschicht herstellen, einschl. des Unterbaus

- Planum herstellen (Menge nicht in Baugrubenplanum einzubeziehen)
-  Geoflies 300g/qm
- Kies-Schotter-Tragschicht 0-56mm
- Planum herstellen (Menge nicht in Baugrubenplanum einzubeziehen)

Tragschicht : 30 cm
Menge: 1000,000 m²

**10.2 Lagerplatz Kies/Schotter /d=30cm / ohne Geoflies**
Behelfsmäßige Baustraße mit Grobkies-Schotter-Tragschicht herstellen, einschl. des Unterbaus

- Planum herstellen (im Bereich der neuen Auffüllungen)
- Kies-Schotter-Tragschicht 0-56mm
- Planum herstellen (Menge nicht in Baugrubenplanum einzubeziehen)

Tragschicht : 30 cm
Menge: 2500,000 m²

### Titel 11 Sonstiges

**11.1 Stammschutz herstellen**
Holzbohlenummantelung für Hochstämme nach  DIN 18920
liefern, einbauen und nach der Beendigung der
Baumaßnahme wieder abbauen und abtransportieren,
Höhe des Baumschutzes: bis 3,50 m über GOF,
Material: 3 bis 4 cm starke unbehandelte Holzbohlen
Herstellung eines Polsters zwischen Stamm und
Holzschalung aus elastischem Material.
Befestigung der Bohlen mit Drahtseilen und
Seilspannern, Befestigung ohne Beschädigung der Bäume.
Ansetzen der Bohlen oberhalb des Wurzelanlaufs.
Menge: 5,000 Stck

**11.2 Schutzplane für Erdböschungen der Baugrube**
Schutzplane für Baugrubenböschung liefern und einbauen,
Sicherung der Böschungen gegen Niederschläge jeglicher Art durch den Einbau einer Schutzfolie.
Ortsfeste Verankerung: nach Wahl des AN
Art der Folie:  gewebeverstärkte PE-Folie
Stärke der Folie: 0,2 mm

Schutz und Sicherung der Erdböschungen im Bereich der
Baugrube;
Böschungsneigung: i.d.R. 45 Grad
Länge der Böschungen: 1,5 bis 11 m
Menge: 1110,000 m²

**11.3 Tragfähigkeitsmessungen**
Tragfähigkeitsmessungen gemäß DIN 18134
Lastplattendruckversuche als Kontrollprüfung des AG von
einer staatlich anerkannten Materialprüfstelle auf
besondere Anweisung durchführen lassen und
protokollieren. Einschl. der Gestellung der
erforderlichen Materialien und Geräte.
Ermittlung der EV2-Werte in verschiedenen Bereichen des
Planums des Baugrundes in der Baugrube.

Mit dieser Position werden nicht die Leistungen der
Eigenüberwachung des AN abgegolten.
Menge: 8,000 Stck

**11.4 dynamischer Lastplattendruckversuch**
Durchführen eines dynamischen Lastplattendruckversuches
Menge: 5,000 Stck

**11.5 Stillstandszeit Kolonne**
Stillstandzeit eines Kolonneneinsatzes durch auftretende Unterbrechungen, die der AN nicht zu verschulden hat z.B. im Zuge von Kampfmittelberäumungen etc.

Inkl. Personal und Gerätschaften/ Maschieneneinsatz
Menge: 2,000 Tag

**11.6 Gesamtdokumentation**
Liefern einer Dokumentation:

Die Dokumentation soll mindestens folgende Punkte
beinhalten:
- Entsorgungsnachweise inkl. Wiegescheine
- Bautagesberichte
- den Nachweis über die verwendeten Materialien
 inkl. der Technischen Merkblätter, etc.
-  eventuell wichtige  Hinweise für den Betreiber
-  eventl. erforderliche Wartungshinweise
-  Prüfzeugnisse jeglicher Art
-  Fachunternehmererklärung
- Revisionspläne zu Kanalbauarbeiten
- Protokolle zu den Lastplattendruckversuchen
- Kamerabefahrung
-  Sonstiges, etc.

sämtliche Unterlagen sind in je einem Ordner,
sauber gegliedert mit Inhaltsangabe, 2-fach,
mit der Schlussrechnung abzugeben.
Menge: 1,000 Stk

### Titel 12 Stundenlohnarbeiten

*Hinweis: Ausführung/ Anerkennung:*
Ausführung/ Anerkennung:
Stundenlohnarbeiten dürfen nur auf besondere Anweisung
der Bauleitung bzw. des AG durchgeführt werden.
Stundenlohnarbeiten werden nur bescheinigt/anerkannt,
wenn diese vor Beginn der Arbeiten durch die örtliche
Bauführung bzw. seitens des AG genehmigt werden.

Rapportzettel:
Die Stundennachweise (Tagelohnzettel) sind der Bauleitung unverzüglich werktäglich zur Unterschrift vorzulegen. Später eingereichte Tagelohnzettel werden nicht
anerkannt.
Von der Bauleitung nicht unterschriftlich bestätigte
Rapporte werden nicht vergütet.
Die Stundenlohnzettel sind in 2-facher Ausführung vorzulegen.

Auf den Stundenzetteln sind die ausgeführten Arbeitsleistungen einschl. Begründung aufzuführen.
Auf den Rapportzetteln müssen Angaben zu
Namen, Qualifikation und geleisteten Stunden je nach
Person, sowie Art und Ort der Arbeit aufgelistet sein.

*Hinweis: Stundenverrechnungssätze:*
Stundenverrechnungssätze:
Die Stundenverrechnungssätze enhalten unaufgegliedert

- Lohn- und Gehaltskosten sowie Gehaltsnebenkosten
- Tarifliche und übertarifliche Zuschläge
- Sozialkassenbeiträge
- Gemeinkostenanteile
- Gewinn
- Fahrtkostenbeiträge und Auslösung.

Der Stundenlohnverrechnungssatz gilt unabhängig von der
Anzahl der abgerechneten Stunden.
Die gesetzliche Mehrwertsteuer ist nicht in den Lohnverrechnungssatz mit einzukalkulieren.

*Hinweis: Stundenlohnarbeiten:*
Stundenlohnarbeiten:
Die Stundenlohnarbeiten sind einschließlich Lohnnebenkosten und aller Zuschläge (wie für Sonn- und Feiertage, Überstunden und Sonstiges) sowie inkl. der erforderlichen Betriebsstoffe zu kalkulieren.

*Hinweis: Personaleinsatz:*
Personaleinsatz:
Eine Vergütung besser qualifizierter Arbeitskräfte als
für die Durchführung der Leistung erforderlich erfolgt
nicht.

Hinweis:
Facharbeiterstundensätze werden nur für Arbeiten anerkannt, wenn diese von Facharbeitern ausgeführt worden
sind. Für Arbeiten, die von Helfern ausgeführt wurden
bzw. für die keine Facharbeiter nötig waren, werden
nur Helfersätze anerkannt, unabhängig davon, ob Facharbeiter für die Ausführung eingesetzt worden sind.

Die Kosten für das Aufsichtspersonal werden nicht
gesondert vergütet.

*Hinweis: Baugeräte/LKW*
Baugeräte/LKW
Der Verrechnungssatz für das jeweilige Fahrzeug umfaßt
sämtliche Aufwendungen für den Einsatz, insbesondere
Gerätevorhalte- und Betriebsstoffkosten sowie sämtliche
Zuschläge einschließlich der Kosten für das Bedienungspersonal.
Der Verrechnungssatz gilt für das zum Zeitpunkt des
Abrufes einsatzbereit auf der Baustelle befindliche
Fahrzeug.
Vergütet werden die tatsächlich geleisteten Arbeitsstunden, zusätzlich beim LKW nach der tatsächlichen
Nutzlast des jeweiligen Fahrzeugs (ohne Erhöhung der
Nutzlaststufe für Sonderfahrzeuge).

*Hinweis: Lohn- und Materialkosten:*
Lohn- und Materialkosten:
Dem Angebot liegen folgende Nettolöhne, Kosten der Baumaschinen und Fahrzeuge (einschl. Fahrer und Betriebsstoffe) und Baustoffpreise zugrunde (alles ohne gesetzliche- MWSt.).
Die eingesetzten Preise werden bei zusätzlichen und unvorhergesehenen Arbeiten, die nur auf Anordnung der
Bauleitung durchgeführt werden dürfen, in Rechnung gestellt.
Sämtliche zusätzlich eingebaute Materialien oder
erbrachte Leistungen sind durch Lieferscheine bzw.
Stundenzettel zu belegen.

**12.1 Vorarbeiter**
Menge: 10,000 Std

**12.2 Facharbeiter, Stundenlohnarbeiten**
Für evtl. erforderliche Arbeiten, die nicht im LV
erfaßt sind und gegen Nachweis zur Ausführung kommen,
werden berechnet für:

Facharbeiter
Menge: 10,000 Std

**12.3 Arbeiter/Helfer**
Menge: 10,000 Std

**12.4 Lkw 12 bis 18 t Nutzlast**
Lkw einschl. Fahrer, Nutzlast über 12- 18 t, Kipper,
Allradantrieb.
Menge: 2,000 Std

**12.5 Lkw über 16 bis 24 t Nutzlast**
Lkw einschl. Fahrer, Nutzlast über 16 bis 24 t, Kipper,
Allradantrieb.
Menge: 2,000 Std

**12.6 Luftbereifter Radlader, 30-60 KW**
einschließlich Maschinist und Betriebskosten
Menge: 5,000 Std

**12.7 Luftbereifter Radlader 60-95 KW,**
einschließlich Maschinist und Betriebskosten
Menge: 1,000 Std

**12.8 Mobilbagger 12 t Nutzlast**
einschließlich Maschinist und Betriebskosten
Menge: 2,000 Std

**12.9 Kompakt Kettenbagger 7 bis 9 t Nutzlast**
einschließlich Maschinist und Betriebskosten
Menge: 2,000 Std

**12.10 Kettenbagger (26 t) inkl. Bedienung**
26 to. Kettenbagger PC 240 oder vergleichbar inkl. Bedienung, Betriebsstoffe für verschiedene Arbeiten auf Weisung des  AG.
Menge: 2,000 Std

**12.11 Rüttelplatte inkl. Bediener -Z**
Menge: 2,000 Std
